# Hüllensanierung Stephanuskirche
Angebotsaufforderung (GAEB DA XML 3.1, DA83)
Projekt: A1491-23
Währung: EUR
Eröffnung: 21.08.2026 00:00:00
Ausführungsbeginn: 09.11.2026
Ausführungsende: 30.06.2028
Auftraggeber: PASD Feldmeier + Wrede, Planungsgruppe für Architektur, Sparkassen-Karree 8, 58095 Hagen
Erstellt mit: NEVARIS/ GXML Toolbox V3.3 R20240815, NEVARIS 25.2.0, 13.08.2026

## 001 Vorbereitende Maßnahmen + BE + Gerüst

*Hinweis: Allgemeine Vorbemerkungen*
Adresse:
Stephanuskirche
Prinzenallee 39/40 in 13359 Berlin

Bauherr:
Evangelische Kirchengemeinde am Gesundbrunnen
Badstraße 50
13357 Berlin

Vertreten durch:
Kirchliches Verwaltungsamt Berlin Mitte-Nord
Klosterstraße 66 in 10179 Berlin

Bestand:
Die evangelische Stephanuskirche (Baujahr 1902–1904) ist ein denkmalgeschützter Gebäudekomplex bestehend aus einem Kirchenbau und einem angegliederten Gemeindehaus im Stil der märkischen Backsteingotik. Das Ensemble mit 76 m hohem Eckturm an der Prinzenallee/Soldiner Straße ist stadtbildprägend für den Soldiner Kiez. Das Kirchengebäude umfasst Hauptschiff, Querhaus mit reich verziertem Giebel, Chorbereich mit Sakristeianbau und Treppentürmchen sowie zugehörigem Gartengelände. Die originale Innenausstattung aus der Erbauungszeit ist in weiten Teilen erhalten. Das Gebäude steht unter Denkmalschutz.

Baumaßnahme:
Die geplanten Sanierungsmaßnahmen umfassen die vollständige Erneuerung und Instandsetzung der Gebäudehülle (Dach, Entwässerung und Fassade). Sämtliche Leistungen erfolgen in Abstimmung mit der zuständigen Denkmalschutzbehörde.
Im Zuge der vorbereitenden Maßnahmen werden die Dachräume von Tauben und Taubenkot gereinigt und dekontaminiert.

Leistungsumfang:
Bestandteil dieser Ausschreibung sind die gesamte Baustelleneinrichtung, Vorbereitende Maßnahmen zur Herstellung der Baufreiheit und Gerüstarbeiten für die Dacharbeiten, Fassadenarbeiten und Dachklempnerarbeiten.

Zusätzlich sind Schutzmaßnahmen an denkmalgeschützten Bauteilen
und die Entsorgung vorhandenen Bauschutts und im Gebäude eingelagerter Dachziegel Bestandsteil der ausgeschriebenen Leistung.

Eine Ortsbegehung wird als Kalkulationsgrundlage empfohlen.

Erschließung, Zufahrt, BE-Fläche:
Die Zufahrt zur Baustelleneinrichtungsläche auf dem Gartengelände erfolgt über die Soldiner Straße. Die Herstellung einer ausreichend dimensionierten Zufahrt ist Teil der ausgeschriebenen Leistung.

Die Oberflächenflächenbefestigungen (Park- und Fahrflächen, Zuwegungen) zu und unmittelbar um das Gebäude bestehen überwiegend aus Pflasterflächen (Berliner Pflaster), Grünflächen (Hof und Nordfassade) und Asphaltflächen (Straßen).

Baustrom / Bauwasser / etc. werden dem AN zur Verfügung gestellt. Die Kosten übernimmt der AG.

An der Grundstückgrenze zur Soldiner Straße 21 führt der Fluchtweg der angrenzenden Kindertagesstätte über das Gundstück der Kirchengemeinde. Der Fluchtweg ist gemäß Baustelleneinrichtungsplan über die gesamte Läge in einer Breite von mind. 2,50m mit dem ausgeschriebenen Baustellenzaun abzusichern und während der gesamten Bauzeit vollständig freizuhalten.

Die Baustelle ist nach Abschluss der Maßnahme vollständig beräumt zu übergeben.

Reinigung der Baustelle und der öffentlichen und privaten Verkehrswege:
Für die Baustelle gelten nachfolgende Rahmenbedingungen: Der AN hat Verschmutzungen, die aufgrund seiner Tätigkeiten auf den umliegenden benachbarten Grundstücksbereiche und öffentlichen Gehbahnen und
Straßen sowie den Grünflächen entstehen, umgehend zu entfernen. Die Baustelle und die Lagerfläche müssen stets aufgeräumt und gut zugänglich sein. Eine Reinigung der Baustelleinrichtungsflächen hat regelmäßig
(spätestens zum Ende der Arbeitswoche) zu erfolgen.

Ausführungszeitraum, Arbeitszeiten, Lärm, Personaleinsatz:
Baustelleneinrichtung Aufbau:
Ab November 2026

Geplante Gerüstaufstellung:
Februar bis April 2027
Geplanter Gerüstabbau:
Kirchenschiff Innen: November bis Dezember 2027
Alle Gebäudeteile außen:
Mai bis Juli 2028
Gemeindehaus Innen: Juni bis Juli 2028

Baustelleneinrichtung Abbau:
Juli bis August 2028

Die Termine sind im aktuellen Bauzeitenplan festgelegt.

Die Gerüste werden abschnittweise erstellt:
1. Raumgerüst in der Dachkonstruktion des Kirchenschiffes (Innen)
2. Gemeindehaus und Kirchenschiff Außen, Gerüste bis 14m Höhe
3. Kirchturm & Kirchenschiff bis 35m Höhe
4. Kirchturm 35-50m
5. Kirchturm 50-70m
6. Raumgerüst Gemeindehaus (Innen)
Die Vorhaltezeit beginnt für jeden Gerüstabschnitt mit dessen Fertigstellung und Nutzungsfreigabe.
Montagezeiten der noch nicht fertiggestellten Gerüstabschnitte zählen nicht zur Vorhaltezeit.
Die Aufwendungen für Montage und Demontage sind in gesonderten Positionen erfasst.

Die nachfolgenden Arbeiten an der Gebäudehülle beginnen Abschnittsweise im März 2027.

Die Arbeitszeiten müssen den gesetzlichen Vorgaben entsprechen.
Die Personalstärke und die Anzahl der Geräte sind so einzuplanen, dass die vorgegebene Leistung in dem geplanten Ausführungszeitraum erbracht werden kann.
Mögliche Nachunternehmerleistungen sind rechtzeitig einzutakten.

Bezüglich Lärm- und Staubentwicklung sind die gesetzlichen Rahmenbedingungen einzuhalten bzw. sind entsprechende Schutzmaßnahmen auszuführen (Bewetterung, lärmbegrenzende Vorgehensweisen etc.).

Sonstiges:
Der AN muss sicherstellen, dass das Gebäude jederzeit vom AG, den Fachplanern bzw. Behörden problemlos und ungehindert begangen und besichtigt werden kann.
Besondere Vorkommnisse (Unfälle, Sachschäden etc.) sind der Bauleitung unverzüglich mitzuteilen.
Die zulässigen Lastannahmen werden durch den Tragwerksplaner des AG vorgegeben; der AN hat diese zu prüfen, etwaige Bedenken unverzüglich anzuzeigen und auf dieser Grundlage die erforderlichen statischen Nachweise für Gerüstaufstellung sowie ggf. für das Belasten von Bauteilen vor Beginn der Nutzung zu erstellen und vorzulegen.

Der AN ist während der Aufstellungs-, Stand- und Rückbauzeit für die ihm überlassenen Baustellen- und Lagerflächen, Zufahrtswege sowie öffentlichen Verkehrsflächen innerhalb seines Leistungsbereichs verantwortlich
und übernimmt hierfür die allgemeine Verkehrssicherungspflicht.
Der AN darf nur solche Maschinen, Geräte etc. auf der Baustelle einsetzen, die die vorgeschriebenen Sicherheitsprüfungen aufweisen.
Die entsprechenden Prüfbescheinigungen sind auf Verlangen vorzulegen.

Der vom SiGeKo erarbeitete Sicherheits- und Gesundheitsschutzplan ist vom AN bei der Ausführung seiner Leistung zu berücksichtigen.
Der AN ist verpflichtet, dem SiGeKo bei seiner Tätigkeit zu unterstützten und sicherheitsrelevante Informationen und Unterlagen zu liefern (Gefährdungsanalysen, Sanierungskonzepte, Name der Ersthelfer und des Betriebssicherheitsbeauftragten, Nachweise zu arbeitsmedizinischen Untersuchungen usw.).

Der Antrag auf Nutzung des öffentlichen Straßenlandes, als auch die Beantragung der Nutzung öffentlicher Leitungsnetze liegt zum Zeitpunkt der Ausschreibung noch nicht vor und ist als Leistung in der Ausschreibung enthalten.
Die Gerüstplanung ist vom AN zu prüfen und ggf. weiter zu entwickeln.
Änderungen sind mit dem AG sowie mit den Behörden frühzeitig abzustimmen.

*Hinweis: Zusätzliche Technische Vertragsbedingungen Gerüstbauarbeiten*
Für die Objektdurchführung gelten die "Allgemeinen Regelungen für Bauarbeiten jeder Art - DIN
18299 ", VOB Teil C.

Der Auftragnehmer steht dafür ein, dass seine Arbeiten in handwerklich und technisch guter Qualität
ausgeführt werden. Der Auftragnehmer hat sich vor Angebotsabgabe über den Umfang der
auszuführenden Arbeiten zu überzeugen und sich ggf. über die örtlichen Gegebenheiten zu
informieren. Bedenken gegen die Art der in der Ausschreibung vorgegebenen
Ausführungen sind vor Angebotsabgabe dem Auftraggeber
schriftlich über die Vergabeplattform mitzuteilen.

Alle in diesem Leistungsverzeichnis aufgeführten Spezifikationen verstehen sich als Ergänzung der
jeweils relevanten Werksvorschriften und Normen. Als Grundlage für die Ausführung gelten die
relevanten Normen und Regelwerke sowie die jeweiligen Technischen Merkblätter des Materialherstellers.
Es sind ausschließlich normgeregelte Baustoffe zu verwenden, die der jeweiligen Norm entsprechen.

Maßgebend für die Ausführung der Gerüstbauarbeiten sind alle z.Zt. gültigen Normen,
Vorschriften und Merkblätter, so u. a. die folgend aufgeführten in der jeweils gültigen Fassung:

- DIN 18299 – Allgemeine Regelungen für Bauleistungen jeder Art
- DIN 18451 – Gerüstarbeiten (VOB/C)
- DIN EN 12810-1/2 – Fassadengerüste aus vorgefertigten Bauteilen
- DIN EN 12811-1/2/3 – Temporäre Konstruktionen für Bauwerke
- DIN EN 12812 – Traggerüste
- DIN EN 12813 - Temporäre Konstruktionen für Bauwerke
- DIN EN 39 – Stahlrohre für Gerüste
- DIN EN 74 – Kupplungen und Fußplatten
- DIN EN 1004 – Fahrbare Arbeitsbühnen
- DIN EN 1065 – Baustützen
- DIN EN 1263-1 / -2 – Schutznetze
- DIN EN 1298 – Aufbau- und Verwendungsanleitung
- DIN 4420-1 / 3 Deutsche Restnorm für Schutzgerüste

- ggf. DIN EN 1991-1-4 (Eurocode 1: Windlasten)
- TRBS 2121 Teil 1–4 – Gefährdungen von Beschäftigten beim Gerüstbau
- DGUV Regel 101-014 – Sicherheit und Gesundheitsschutz bei der Verwendung von Gerüsten
- DGUV Information 201-011 – Sicherheit beim Auf-, Um- und Abbau von Gerüsten
- DGUV Vorschrift 38 – Bauarbeiten
- Bauordnung Berlin
- SiGe-Plan

Arbeits- u. Schutzgerüste:
Die für die beschriebenen Arbeiten erforderlichen Schutz- und Sicherheitsmaßnahmen sind
während der Bauzeit herzustellen und vorzuhalten, gem. VOB,C
Allgemeine Regelungen für Bauarbeiten jeder Art bzw. DIN 18299; 4.1.4, sofern nicht gesondert beschrieben.

Allgemein:
Die Ausführung aller Arbeiten hat genau nach den abgestimmten Ausführungszeichnungen,
sowie nach den Angaben der Bauleitung zu erfolgen.
Stellt der Auftragnehmer Widersprüche in den Zeichnungen oder zwischen den Angaben der Bauleitung
und den Zeichnungen fest, so hat er dies der Bauleitung mitzuteilen.

Ausführung Gerüstbau:
Es wird ein tragfähiger Untergrund mit Unebenheiten im Bereich von +/-10 cm bereitgestellt.
Bedenken hinsichtlich des Untergrundes, der vorgesehenen Ausführung und der Möglichkeit
der Verankerung und Abstützung sind dem Auftraggeber unverzüglich mitzuteilen.
Werden Stahlrohrgerüste ausgeschrieben, so steht es dem Bieter grundsätzlich frei, Systemgerüste vorzusehen.
Systemgerüste müssen eine Zulassung haben.
Sie dürfen nur entsprechend dieser Zulassung errichtet werden.
Die freie Wahl des Gerüstes durch den Bieter bzw. Auftragnehmer
(Rohrgerüst oder Systemgerüst) ist dann nicht möglich,
wenn im Ausschreibungstext auf den entsprechenden Teil
der DIN 4420 Bezug genommen wird
oder wenn die entsprechenden Kurzbezeichnungen der DIN 4420 verwendet werden.

Das anzubietende Gerüste muss eine Typengenehmigung/Typenstatik besitzen,
die auf Verlangen vorzulegen ist.
Es sind ausschließlich Gerüste mit einer dem Einsatzfall entsprechenden
Typengenehmigung/Typenstatik anzubieten.
Die Kennzeichnung der Fassaden-, Raum- und Stützgerüste mit der Bezeichnung der aufstellenden Firma
einschl. Telefonnummer sowie des flächenbezogenen Nutzungsgewichtes ist unverzichtbar.
Die Kennzeichnung nach DIN 4420-1 wird dadurch nicht ersetzt.
Dübel zur Befestigung müssen auf den Untergrund abgestimmt sein;
ihre Spreizkräfte dürfen keine zu großen inneren Spannungen erzeugen.
Eingänge, Hauseingänge und Einfahrten sind im vollen Öffnungsquerschnitt von Bauteilen der Gerüstanlage freizuhalten.
Sofern im Leistungsverzeichnis nicht näher beschrieben, erfolgt die Gerüstverankerung nach den allgemeinen technischen Regeln.
Im Zuge der Leistungserfüllung ist es Aufgabe des Auftragnehmers, sich fachkundig mit dem Auftraggeber
oder dessen Vertreter über die Gerüstverankerung an der Fassade oder sonstigen Bauteilen abzusprechen.
Die Verankerung ist so zu wählen, daß die Verankerungstechnik und das Schließen der Verankerungslöcher
auf den Schichtenaufbau des Bauteilelementes (Ziegelmauerwerk) abgestimmt ist.
Werden Gerüste auf wasserführenden Flächen wie Vordächer, Dachterrassen und Flachdächer erstellt,
hat der Auftragnehmer dafür zu sorgen, daß die wasserführende Eindichtung durch die Gerüstbelastung nicht perforiert
bzw. beschädigt wird. Diese Flächen dürfen nur im Rahmen der zulässigen Belastung genutzt werden.
Im Zweifel ist die Bauleitung zu informieren.
Bohlen und Abdeckungen sind gegen Verschieben zu sichern.
Beim Abrüsten an der Fassade entstehende Beschädigungen sind unmittelbar der Bauleitung mitzuteilen
und nach Abstimmung zu beseitigen oder über den Unternehmer für die Fassadengestaltung
auf eigene Kosten ausbessern zu lassen.
In jedem Fall sind die Beschädigungen der Bauleitung anzuzeigen.

Metallgerüste sind gegen statische Aufladung zu erden.
Hubarbeitsbühnen, die im Bereich spannungsführender Leitungen (Niederspannung) eingesetzt werden,
müssen bis 1000 V isoliert sein.
Der statischer Nachweise für Systemgerüste ist dem AN und der Bauleitung zu übergeben,
sofern nicht von der Regelausführung abgewichen wird.

Hinweis Denkmalschutz:
Für die Verankerung des Gerüsts an der Fassade sind die erforderlichen Befestigungmittel ausschließlich in die Mörtelfugen zu setzen.
Bohrungen in den Stein (Ziegel oder Naturstein) sind nicht zulässig!
Der Verschluss der Bohrlöcher wird von dem Gewerk Fassadenarbeiten übernommen.
Vor dem Verschluss sind alle Hülsen und temporären Bauteile vollständig zu entfernen.
Die Verankerungsstellen sind vor Ausführung mit der Denkmalbehörde und der Bauleitung abzustimmen.

*Hinweis: Anlagen*
Den Vergabeunterlagen werden Planunterlagen im Planstand Vorabzug beigefügt.
Die dargestellten Inhalte entsprechen dem derzeitigen Planungsstand und dienen als Grundlage für die Information der Bieter sowie die Kalkulation der ausgeschriebenen Leistungen.
Änderungen aufgrund weiterer Abstimmungen, Prüfungen, Genehmigungen sowie der noch durchzuführenden Vermessung bleiben vorbehalten.
Maßgeblich für die Ausführung ist der nach Auftragserteilung freigegebene und zur Ausführung bestimmte Planstand.

Baustellenrichtungsplan, Stand xx.xx.2026

20260713_STEP_PASD_XX_BE_701_LPH5_VA_Baustelleneinrichtungsplan

Aktueller Rahmenterminplan, Stand xx.xx.2026

20260713_STEP_PASD_VA_Rahmenterminplan

Fotodokumentation:

20260713_STEP_Seemann_Fotodokumentation

Bestandspläne:

Grundrisse:

20260713_STEP_PASD_DG_GR_107_LPH5_VA_Dachgeschoss Bestand
20260713_STEP_PASD_EG_GR_102_LPH5_VA_Erdgeschoss Bestand
20260713_STEP_PASD_KG_GR_101_LPH5_VA_Kellergeschoss Bestand
20260713_STEP_PASD_OG1_GR_104_LPH5_VA_Obergeschoss 1 Bestand
20260713_STEP_PASD_OG2_GR_105_LPH5_VA_Obergeschoss 2 Bestand
20260713_STEP_PASD_OG3_GR_106_LPH5_VA_Obergeschoss 3 Bestand

Ansichten:

20260713_STEP_PASD_XX_GR_301_LPH5_VA_Ansicht Nord Bestand
20260713_STEP_PASD_XX_GR_302_LPH5_VA_Ansicht Ost Bestand
20260713_STEP_PASD_XX_GR_303_LPH5_VA_Ansicht Süd Bestand
20260713_STEP_PASD_XX_GR_304_LPH5_VA_Ansicht West Bestand
20260713_STEP_PASD_ZG_GR_103_LPH5_VA_Zwischengeschoss Bestand

Schnitte:

20260713_STEP_PASD_XX_GR_201_LPH5_VA_Schnitt A-A Bestand
20260713_STEP_PASD_XX_GR_202_LPH5_VA_Schnitt B-B und C-C Bestand

### Titel 1 Vorbereitende Maßnahmen

#### Untertitel 1.1 Metallbauarbeiten

**1.1.10 Demontage Gitterzaun Bestand**
Demontage des vorhandenen Gitterzauns gemäß Baustelleneinrichtungsplan an der Grundstücksgrenze zur Soldiner Straße.

Kompletter Ausbau sämtlicher Metallteile (Pfosten und Gitter) einschließlich aller Verbindungsmittel (Schrauben, Muttern etc.).

Die Zwischenlagerung wird gesondert vergütet.

Beschädigte bzw. nicht wiederverwendbare Teile sind gemäß den entsprechenden LV-Positionen des Kapitels Entsorgung zu entsorgen.
Menge: 75,000 m

**1.1.20 Zwischenlagerung Gitterzaun**
Bestandszaun der Vorposition vor Witterungseinflüssen schützen und auf der BE-Fläche fachgerecht zwischenlagern.
Menge: 3900,000 mWo

**1.1.30 Montage Gitterzaun Bestand**
Wiedermontage des Zauns nach Abschluss der Arbeiten.
Menge: 75,000 m

#### Untertitel 1.2 Schutzmaßnahmen

**1.2.10 Kirchenfenster**
Kirchenfenster zum Schutz vor Verschmutzung während der Bauarbeiten mit Folienrahmen und Holzplatten fachgerecht abdecken und sichern.
Die Leistung umfasst das Liefern, Herstellen, Montieren, Vorhalten, Demontieren sowie die fachgerechte Entsorgung der Folienrahmen und Holzplatten nach Abschluss der Arbeiten.
Die Schutzabdeckung ist so auszuführen, dass Beschädigungen an den Fenstern vermieden werden und ein wirksamer Schutz gegen Verschmutzungen während der gesamten Bauzeit gewährleistet ist.
Öffnungsgröße: ca. 3,0 m² bis 5,0 m² je Fenster.

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Menge: 3,000 St

**1.2.20 Sandsteinelemente (Kapitelle, Säulenbasis, Kämpfergesims)**
Vorhandene Sandsteinelemente an der Fassade während der gesamten Dauer der Arbeiten gegen Beschädigung, Verschmutzung, Feuchtigkeit und mechanische Beanspruchung schützen.
Die Schutzabdeckung ist mittels geeigneter Folien fachgerecht herzustellen, während der gesamten Bauzeit vorzuhalten und nach Abschluss der Arbeiten vollständig und rückstandsfrei zu entfernen.
Die Leistung umfasst die Lieferung, Montage, Vorhaltung, Kontrolle, erforderliche Anpassungen sowie den vollständigen Rückbau und die fachgerechte Entsorgung der Schutzmaterialien.

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Menge: 4,000 St

**1.2.30 Wendeltreppe Kirchturm**
Vorhandene denkmalgeschützte eiserne Wendeltreppe einschließlich Geländer und Handläufe im Kirchturm während der gesamten Dauer der Arbeiten gegen Beschädigung, Verschmutzung und mechanische Beanspruchung schützen.
Treppenflächen mehrlagig mit geeignetem Schutzvlies und reißfester Abdeckfolie vollflächig abdecken und sichern. Geländer einschließlich Handläufe vollständig mit geeigneten Schutzmaterialien ummanteln.
Die Schutzmaßnahmen sind herzustellen, während der gesamten Bauzeit vorzuhalten und nach Abschluss der Arbeiten vollständig und rückstandsfrei zu entfernen.
Die Leistung umfasst die Lieferung, Montage, Vorhaltung, Kontrolle, erforderliche Anpassungen sowie den vollständigen Rückbau und die fachgerechte Entsorgung der Schutzmaterialien.

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Menge: 20,000 m²

**1.2.40 Türen Außen, groß, mit Folie schützen**
Vorhandene Außentüren während der gesamten Dauer der Arbeiten gegen Beschädigung, Verschmutzung, Feuchtigkeit und mechanische Beanspruchung schützen.
Die Schutzabdeckung ist mittels geeigneter Folien fachgerecht herzustellen, während der gesamten Bauzeit vorzuhalten und nach Abschluss der Arbeiten vollständig und rückstandsfrei zu entfernen.
Die Leistung umfasst die Lieferung, Montage, Vorhaltung, Kontrolle, erforderliche Anpassungen sowie den vollständigen Rückbau und die fachgerechte Entsorgung der Schutzmaterialien.
Öffnungsgröße je Tür: ca. 3,0 m² bis 8,0 m².

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Menge: 6,000 St

**1.2.50 Türen Außen, klein, mit Folie schützen**
Wie Vorposition, jedoch
Öffnungsgröße je Tür: bis 3,0 m².

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Menge: 5,000 St

**1.2.60 Montage Auskleidung Gebäudedurchgang, Wände**
Schutz der Wände eines Durchganges in die Kirche im
denkmalgeschützten
Gebäude mittels OSB-Platten auf Unterkonstruktion
(entkoppelt vom Bestandswänden mit geeignetem Material)
unter Berücksichtigung der Türbereiche
und des Treppenantritts,

Für die Montage und Anlieferung,
Gebrauchsüberlassung wird gesondert vergütet
Menge: 35,000 m²

**1.2.70 Gebrauchsüberlassung Auskleidung Gebäudedurchgang Wände**
Gebrauchsüberlassung der Auskleidung der Vorposition, je angefangene Woche ab Freigabe.
Menge: 1820,000 m²Wo

**1.2.80 Demontage Auskleidung Gebäudeduchgang, Wände**
Für die Demontage und den Abtransport.
Menge: 35,000 m²

**1.2.90 Montage Fußbodenschutz von bestehenden Gebäudedurchgängen**
Fußbodenschutz des Durchgangs im denkmalgeschützten
Gebäude mittels Holz-Platten auf geeigneter
Unterkonstruktion
(entkoppelt vom Bestandsboden mit geeignetem Material
wie Vlies o.ä.)

Material: OSB 3, DIN EN 300, 4-seitig Nut und
Feder, formaldehydfrei verleimt,
Höhe: mind. 25 mm

Für die Montage und Anlieferung,
Gebrauchsüberlassung wird gesondert vergütet
Menge: 15,000 m²

**1.2.100 Gebrauchsüberlassung Fußbodenschutz**
Gebrauchsüberlassung des Fußbodenschutz der Vorposition, je angefangene Woche ab Freigabe.
Menge: 780,000 m²Wo

**1.2.110 Demontage Fußbodenschutz**
Für die Demontage und den Abtransport.
Menge: 15,000 m²

**1.2.120 Sandsteinstufenschutz**
Für Eingangstreppe aus Sandstein im Eingangsbereich ist ein selbsttragender Trittschutz herzustellen und nach Ablauf der Bauzeit wieder abzubauen und zu entsorgen, Herzustellen aus OSB3-Platten auf geeigneter
Bautenschutzmatte, Treppe besteht aus zwei Stufen, dreiseitig vorspringend, der Trittschutz hat der Geometrie zu folgen, es sind Tritt- und Setzstufen vollständig abzudecken.
Aussenmasse: ca 1 x 4 x 0,5 m (T x L x  H)

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Menge: 4,000 lfdm

#### Untertitel 1.3 Entsorgung Bauschutt

*Hinweis: Leistungsumfang*
Folgende Positionen beziehen sich auf den vorhandenen Bauschutt, welcher bereits im Gebäude liegt.
Vor Beginn der Arbeiten erfolgt eine gemeinsame Begehung mit der Objektüberwachung. Dabei werden dem Auftragnehmer die auszuführenden Arbeitsbereiche sowie die zu beseitigenden Materialien gezeigt.

Bauschutt, welcher infolge der Sanierungsmaßnahmen entsteht, ist nicht in diesem Leistungsverzeichnis enthalten.

**1.3.10 Schuttabwurfschacht, an Fassade Kirchenschiff, Aufbau**
Bauschuttrutsche, staubdicht, aus Kunststoffrohren im Bereich der Fassade aufstellen, vorhalten und beseitigen.
Mündung an den Container staubdicht anschließen, Container staubdicht abdecken.
Innendurchmesser: mind. 60 cm
Menge: 1,000 St

**1.3.20 Schuttabwurfschacht, an Fassade Kirchenschiff, Vorhalten**
Bauschuttrutsche, staubdicht, aus Kunststoffrohr, vorhalten und unterhalten.
Menge: 1,000 StMo

**1.3.30 Schuttabwurfschacht, an Fassade Kirchenschiff, Abbau**
Für Demontage und Abbau
Menge: 1,000 St

**1.3.40 Schuttabwurfschacht, an Fassade Gemeindehaus, Aufbau**
Bauschuttrutsche, staubdicht, aus Kunststoffrohren im Bereich der Fassade aufstellen, vorhalten und beseitigen.
Mündung an den Container staubdicht anschließen, Container staubdicht abdecken.
Innendurchmesser: mind. 60 cm
Menge: 1,000 St

**1.3.50 Schuttabwurfschacht, an Fassade Gemeindehaus, Vorhalten**
Bauschuttrutsche, staubdicht, aus Kunststoffrohr, vorhalten und unterhalten.
Menge: 1,000 StMo

**1.3.60 Schuttabwurfschacht, an Fassade Gemeindehaus, Abbau**
Bauschuttrutsche, staubdicht, aus Kunststoffrohr, vorhalten und unterhalten.
Menge: 1,000 StMo

**1.3.70 Sammlung vorhandener Ziegel- und Schieferdeckung**
Im Gebäudeinneren vorhandene Ziegel- und Schieferdeckung aufnehmen, sammeln und per Hand sowie/oder mittels Eimern über den Schuttabwurfschacht in den Hofbereich zu den bereitgestellten Schuttcontainern transportieren.

Die Abrechnung erfolgt als Stundenlohnarbeit.
Menge: 50,000 h

**1.3.80 Sammlung vorhandener Anschlussbleche, Rinnen & Kupferbauteile**
Im Gebäudeinneren vorhandene Anschlussbleche, Rinnen & Kupferbauteilen aufnehmen, sammeln und per Hand sowie/oder mittels Eimern über den Schuttabwurfschacht in den Hofbereich zu den bereitgestellten Schuttcontainern transportieren.

Die Abrechnung erfolgt als Stundenlohnarbeit.
Menge: 20,000 h

**1.3.90 Sammlung vorhandener Holzabfälle**
Im Gebäudeinneren vorhandene Holzabfällen aufnehmen, sammeln und per Hand sowie/oder mittels Eimern über den Schuttabwurfschacht in den Hofbereich zu den bereitgestellten Schuttcontainern transportieren.

Die Abrechnung erfolgt als Stundenlohnarbeit.
Menge: 20,000 h

**1.3.100 Sammeln sonstiger Müll**
Im Gebäudeinneren vorhandene sonsitger Müll und Abbruchgut aufnehmen, sammeln und per Hand sowie/oder mittels Eimern über den Schuttabwurfschacht in den Hofbereich zu den bereitgestellten Schuttcontainern transportieren.

Die Abrechnung erfolgt als Stundenlohnarbeit.
Menge: 20,000 h

**1.3.110 Entsorgung Dachdeckung Schiefer, Ziegel**
Entsorgung von schadhafter und vor Ort vorgefundener Dachdeckung aus Ziegeln und Schiefern (AVV 17 01 02, AVV 17 01 03);

- Aufnahme in Behältern, einschl. Aufladen und Rückführen der Behälter nach dem Leeren
- Mit LKW des AN zur Deponie abtransportieren.
- Nachweis der ordnungsgemäßen Entsorgung gemäß KrWG (Kreislaufwirtschaftsgesetz) durch Wiegekarte im elektronischen Nachweisverfahren und Entsorgungsbeleg
- Entsorgungsgebühren einschl. Deponiekosten
- Transportentfernung bis zu 50 km
Menge: 80,000 t

**1.3.120 Entsorgung Anschlussbleche, Rinnen, Kupferbauteile**
Entsorgung von vor Ort vorgefundenen schadhaften irreparablen Metallbauteile (AVV 17 04 01);

- Aufnahme in Behältern, einschl. Aufladen und Rückführen der Behälter nach dem Leeren
- Mit LKW des AN zur Deponie abtransportieren.
- Nachweis der ordnungsgemäßen Entsorgung gemäß KrWG (Kreislaufwirtschaftsgesetz) durch Wiegekarte im elektronischen Nachweisverfahren und Entsorgungsbeleg
- Entsorgungsgebühren einschl. Deponiekosten
- Transportentfernung bis zu 50 km
Menge: 1,250 t

**1.3.130 Entsorgung Holzabfälle**
Entsorgung von vor Ort vorgefundenen schadhaften, irreparablen Holzabfällen (AVV 17 02 01);

- Aufnahme in Behältern, einschl. Aufladen und Rückführen der Behälter nach dem Leeren
- Mit LKW des AN zur Deponie abtransportieren.
- Nachweis der ordnungsgemäßen Entsorgung gemäß KrWG (Kreislaufwirtschaftsgesetz) durch Wiegekarte im elektronischen Nachweisverfahren und Entsorgungsbeleg
- Entsorgungsgebühren einschl. Deponiekosten
- Transportentfernung bis zu 50 km
Menge: 6,000 t

**1.3.140 Entsorgung sonstige Bau- und Abbruchabfälle**
Entsorgung von vor Ort vorgefundenen schadhaften, sonstigen Bau- und Abbruchabfälle (AVV 17 09 04);

- Aufnahme in Behältern, einschl. Aufladen und Rückführen der Behälter nach dem Leeren
- Mit LKW des AN zur Deponie abtransportieren.
- Nachweis der ordnungsgemäßen Entsorgung gemäß KrWG (Kreislaufwirtschaftsgesetz) durch Wiegekarte im elektronischen Nachweisverfahren und Entsorgungsbeleg
- Entsorgungsgebühren einschl. Deponiekosten
- Transportentfernung bis zu 50 km
Menge: 4,000 t

**1.3.150 Container 10 m³, nicht schadstoffbelasteter Abfall**
Container für nicht schadstoffbelasteten Abfall bereitstellen, im Wechsel vorhalten und zur Deponie transportieren.
Container: 10 m³
Menge: 4,000 St

**1.3.160 Container 10 m³, nicht schadstoffbelasteter Abfall Vorhaltung**
Container für nicht schadstoffbelasteten Abfall bereitstellen, für die Dauer der Ausführungszeit vorhalten.
Container: 10 m³
Menge: 75,000 StWo

#### Untertitel 1.4 Schlosserarbeiten

*Hinweis: Beschreibung Schlosserbauteile*
Beschreibung Schlosserarbeiten,

Die Erschließung des Kirchenschiff passiert über 15 Türen, welche entweder mit einem modernen Schließzylinder ausgestattet wurden oder dauerhaft versperrt sind. Die vorhandenen Zylinder sind auszutauschen und mit neuen Schlüsseln auszustatten.
Die zwei versperrten Eingangstüren des Haupteingangsportals sind auszubauen, die vorhandenen Buntbartschlössern mit Einsteckschlössern und Schließzylindern zu ertüchtigen und in die reguläre Nutzung einzubinden.

**1.4.10 Aufmaß Schließzylinder**
Aufmaß der vorhandenen Schließzylinder und Schlosskästen, mit entsprechendem Werkzeug,

Schließzylinder mit Innen- und Außenmaß ab der Zylindermitte bis zu den Außenkanten des Stulps,

zur Ermittlung der erforderlichen Maße der neuen Profilzylinder.
Menge: 15,000 St

**1.4.20 Demontage Schließzylinder**
Ausbau vorhandener Profilzylinder,
nach Schließplan und gem. Türliste.

Leistung inkl. Entsorgung.
Menge: 15,000 St

**1.4.30 Profilzylinder, Neu einbauen**
Profilzylinder in bereits vorhandene Öffnungen im Türblatt oder in vorhandene Garnitur neu einbauen,
ausgeführt als Doppelzylinder, für jede Tür eine separate Schließung.
Menge: 15,000 St

**1.4.40 Schlüssel herstellen**
Für jede Tür einen separat schließbaren Profilzylinder mit jeweils 5 Schlüsseln inkl. Ringband.

Menge: 15 Türen x 5 Schlüssel = 75 Stück
Menge: 75,000 St

**1.4.50 Eingangstüren Demontage Schloss**
Ausbau des vorhandenen Schlosses aus dem Türblatt,
Fachgerechte und Sichere Zwischenlagerung des Schlosses auf der Baustelle.
Schlosstasche aufmessen, Zustand feststellen und dokumentieren.

Ort: Seitentüren des Eingangsportals Kirchenschiff

Tür-Nr. gem. Türliste: T.01.008a, T.01.008c

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Menge: 2,000 St

**1.4.60 Einsteckschloss, Neu einbauen**
Lieferung und Einbau eines Einsteckschlosses mit Falle und Riegel,
passend zur vorhandenen Schlosstasche, zur Aufnahme eines Profilzylinders.
Maße vor Bestellung aufzunehmen:

Aufzumessen:
- Dornmaß
- Stulpbreite/Stulphöhe

Funktion: Drücker innen / Schlüssel außen (einseitiger Drückerbetrieb)
Mindestanforderung: DIN 18251, Kl. 3
Einpassung des Stulps bündig in Türkantenfräsung, Bfestigung mittels Verschraubung.
Ggf. geringfügige Nacharbeiten an Schlosstasche sind in den EP einzukalkulieren.

Ort: Seitentüren des Eingangsportals Kirchenschiff
Tür-Nr. gem.Türliste: T.01.008a, T.01.008c
Menge: 2,000 St

**1.4.70 Schließblech liefern und einbauen**
Lieferung und Einbau eines Schließbleches in vorhandene Zarge (Stahl, Oberfläche blank),
passend zu Einsteckschloss aus Vorpos.
Leistung inkl. Aufmaß
Ausarbeitung von Falle- und Regelausschnitt, Einpassung bündig, inkl. Verschraubung.

Ort: Seitentüren des Eingangsportals Kirchenschiff
Tür-Nr. gem.Türliste: T.01.008a, T.01.008c
Menge: 2,000 St

**1.4.80 Funktionsprüfung & Übergabe**
*** Pauschalposition
Funktionsprüfung aller neu eingebauten Schließzylinder und neuen Schlüssel,

Übergabe der Schlüssel an die Bauleitung.
Menge: 1,000 psch

### Titel 2 Baustelleneinrichtung

#### Untertitel 2.1 Baustellensicherung

**2.1.10 Verkehrsrechtliche Anordnung / Straßenland-Sondernutzung – Hauptantrag Baustelleneinrichtung**
*** Pauschalposition
Beantragung, Bearbeitung und Herbeiführung sämtlicher erforderlicher Genehmigungen für die Nutzung des öffentlichen Straßenraumes im Zusammenhang mit der dauerhaften Baustelleneinrichtung.

Der Leistungsumfang umfasst insbesondere:
- Erstellung und Einreichung der erforderlichen Antragsunterlagen,
- Abstimmung mit den zuständigen Behörden und sonstigen Beteiligten,
- Einholung der verkehrsrechtlichen Anordnung gemäß den Anforderungen der Straßenverkehrsbehörde,
- Einholung der erforderlichen Sondernutzungserlaubnis für das öffentliche Straßenland,
- Bearbeitung des Genehmigungsverfahrens bis zur Erteilung der erforderlichen Bescheide.

Die Position umfasst die Einholung der Genehmigungen für folgende Verkehrsführung:
dauerhafte Baustelleneinrichtung / Gehwegsperrung (Hauptantrag, gültig für die gesamte Bauzeit).

Grundlage der Beantragung sind insbesondere:
- Gerüststellung im öffentlichen Straßenraum,
- erforderliche Gehwegsperrung für die Dauer der Baumaßnahme.

Die behördlichen Gebühren für die verkehrsrechtliche Anordnung sowie die Sondernutzungserlaubnis werden vom Auftraggeber übernommen und sind nicht Bestandteil dieser Position.

Nach Erteilung sind sämtliche Genehmigungsunterlagen und Auflagen dem Auftraggeber vorzulegen.

Bei Übergabe des Gerüstes „Freimeldung zur Nutzung“ ist ein Verantwortlicher des Bauhauptgewerkes zu benennen, der die Verantwortlichkeit für die Einhaltung der Auflagen aus der verkehrsrechtlichen Anordnung und der Straßenland-Sondernutzung übernimmt.
Menge: 1,000 psch

**2.1.20 Erweiterung der verkehrsrechtlichen Anordnung / Straßenland-Sondernutzung – Kranaufstellung und Kranmontage**
*** Pauschalposition
Beantragung, Bearbeitung und Herbeiführung der erforderlichen Erweiterung der bestehenden verkehrsrechtlichen Anordnung und Sondernutzungserlaubnis für die temporäre Nutzung des öffentlichen Straßenraumes im Zuge der Kranaufstellung und Kranmontage.

Die Position umfasst die Erweiterung des Hauptantrages für folgende Verkehrsführung:
temporäre Straßensperrung für die Kranaufstellung / Kranmontage bzw. Krandemontage (gültig für die Dauer der Kranmontage bzw. Krandemontage) .

Der Leistungsumfang umfasst:
- Erstellung und Einreichung der erforderlichen Ergänzungsunterlagen,
- Abstimmung mit der zuständigen Straßenverkehrsbehörde,
- Anpassung bzw. Ergänzung der bestehenden Genehmigung,
- Bearbeitung des Genehmigungsverfahrens bis zur Erteilung der erforderlichen Ergänzungsbescheide.

Die behördlichen Gebühren werden vom Auftraggeber übernommen und sind nicht Bestandteil dieser Position.

Nach Erteilung sind sämtliche ergänzenden Genehmigungsunterlagen und Auflagen dem Auftraggeber vorzulegen.
Menge: 2,000 psch

**2.1.30 Erstellung Verkehrszeichenplan – Hauptantrag Baustelleneinrichtung**
*** Pauschalposition
Verkehrszeichenplan in Abstimmung mit der zuständigen Straßenverkehrsbehörde erstellen.

Die Position umfasst die Erstellung eines Verkehrszeichenplanes für die dauerhafte Baustelleneinrichtung / Gehwegsperrung (gültig für die gesamte Bauzeit).

Der Leistungsumfang umfasst die Darstellung der erforderlichen Verkehrsführung, Beschilderung, Absperrmaßnahmen und sonstigen verkehrssichernden Einrichtungen gemäß den Anforderungen der Straßenverkehrsbehörde.
Menge: 1,000 psch

**2.1.40 Erstellung ergänzender Verkehrszeichenpläne – Kranaufstellung und Krandemontage**
*** Pauschalposition
Verkehrszeichenpläne in Abstimmung mit der zuständigen Straßenverkehrsbehörde erstellen.

Die Position umfasst die Erstellung von zwei ergänzenden Verkehrszeichenplänen auf Grundlage des Haupt-Verkehrszeichenplanes:
- Verkehrszeichenplan für die Kranaufstellung / Kranmontage (gültig für die Dauer der Kranmontage),
- Verkehrszeichenplan für den Kranabbau / Rückbau (gültig für die Dauer der Krandemontage).

Die Verkehrszeichenpläne dienen als Grundlage für die Erweiterung der bestehenden verkehrsrechtlichen Anordnung und Straßenland-Sondernutzung.

Der Leistungsumfang umfasst die Anpassung der Verkehrsführung, Beschilderung, Absperrmaßnahmen und sonstigen erforderlichen Verkehrssicherungseinrichtungen für die jeweiligen temporären Bauzustände gemäß den Anforderungen der Straßenverkehrsbehörde.
Menge: 2,000 psch

**2.1.50 Beteiligung Ortstermin**
Beteiligung am Ortstermin, zur Erstellung der
verkehrsrechtlichen Anordnung mit Stadt- und Grünflächenamt.
Menge: 3,000 St

**2.1.60 Verkehrssicherungsmaßnahmen – dauerhafte Baustelleneinrichtung**
*** Pauschalposition
Einrichten, Vorhalten, Kontrollieren, Unterhalten und Rückbauen der gemäß verkehrsrechtlicher Anordnung erforderlichen Verkehrssicherungsmaßnahmen für die gesamte Dauer der Baumaßnahme.

Die Baustelleneinrichtung einschließlich Gerüststellung und Gehwegsperrung ist in den entsprechenden Positionen des Kapitels „Baustelleneinrichtung“ enthalten und wird nicht Bestandteil dieser Position.

Der Leistungsumfang umfasst ausschließlich die verkehrsrechtlich erforderlichen Sicherungsmaßnahmen, insbesondere:
- Aufstellen, Vorhalten und Rückbauen der erforderlichen Verkehrszeichen und Beschilderungen,
- Aufstellen, Vorhalten und Rückbauen der erforderlichen Absperreinrichtungen,
- Einrichtung und Vorhaltung einer erforderlichen Gehwegumleitung bzw. Fußgängerführung gemäß den Vorgaben der Straßenverkehrsbehörde,
- Herstellen, Vorhalten und Rückbauen der erforderlichen Beleuchtung gemäß der verkehrsrechtlichen Anordnung,
- regelmäßige Kontrolle und Unterhaltung der Verkehrssicherungsmaßnahmen während der gesamten Nutzungsdauer.

Die Ausführung erfolgt gemäß der erteilten verkehrsrechtlichen Anordnung, den Vorgaben der zuständigen Straßenverkehrsbehörde sowie den geltenden Richtlinien für die Sicherung von Arbeitsstellen an Straßen (RSA).

Sämtliche Kosten für Lieferung, Montage, Vorhaltung, Kontrolle, Unterhaltung und Rückbau der Verkehrssicherungseinrichtungen sind in den Einheitspreis einzukalkulieren.
Menge: 1,000 psch

**2.1.70 Temporäre Verkehrssicherungsmaßnahmen – Kranaufstellung und Krandemontage**
*** Pauschalposition
Einrichten, Vorhalten und Rückbauen der erforderlichen Verkehrssicherungsmaßnahmen für die temporäre Sperrung des öffentlichen Straßenraumes im Zuge der Kranaufstellung / Kranmontage sowie der Krandemontage.

Die Position umfasst die Umsetzung der gemäß ergänzender verkehrsrechtlicher Anordnung erforderlichen Maßnahmen für folgende Bauzustände:
- temporäre Straßensperrung für die Kranaufstellung / Kranmontage (gültig für die Dauer der Kranmontage),
- temporäre Straßensperrung für den Kranabbau / die Krandemontage (gültig für die Dauer der Krandemontage).

Der Leistungsumfang umfasst insbesondere:
- Aufstellen, Vorhalten und Rückbauen der erforderlichen Verkehrszeichen und Absperreinrichtungen,
- Herstellen und Vorhalten der erforderlichen Beleuchtung und Sicherungseinrichtungen,
- Sicherung des Arbeitsbereiches während der Kranmontage bzw. Krandemontage,
- Anpassung und Rückbau der Verkehrssicherungsmaßnahmen nach Abschluss der jeweiligen Arbeiten.

Die Ausführung erfolgt gemäß der erteilten verkehrsrechtlichen Anordnung, den Vorgaben der zuständigen Straßenverkehrsbehörde sowie den geltenden Richtlinien für die Sicherung von Arbeitsstellen an Straßen (RSA).

Sämtliche Kosten für Einrichtung, Vorhaltung, Kontrolle, Unterhaltung und Rückbau der temporären Verkehrssicherungseinrichtungen sind in den Einheitspreis einzukalkulieren.
Menge: 2,000 psch

**2.1.80 Pflasterprotokoll**
*** Pauschalposition
Erstellung eines Pflasterprotokolls vor Einrichtung der Baustelle
zur Bestimmung des Ist-Zustands der Oberflächen auf den
Gehwegen und frei zugänglichen Grundstücksbereichen der Soldiner Straße und
Prinzenallee. Das Pflasterprotokoll ist in
Abstimmung mit der Bauleitung zu erstellen und von dieser
abzunehmen.
Es dient als Gundlage für etwaige spätere
Schadenersatzansprüche auf Grund von Beschädigungen im
Zuge der Bauarbeiten im Bodenbereich der Baustelle und Baustelleneinrichtung.
Menge: 1,000 psch

**2.1.90 Montage Schutzzaun geschlossen, H:2,00 m**
Schutzzaun, geschlossen, aus OSB-Platten in Stahlrahmen, auf unbefestigtem Untergrund, aus Einzelelementen untereinander fest verschraubt, als Sichtschutz und zur Sicherung der Baustelle gegen unbefugtes Betreten, Zaunoberkante über Oberfläche Gelände 2,00 m, aufstellen.
Für die Montage, Antransport, Gebrauchsüberlassung wird gesondert vergütet.
Menge: 160,000 lfdm

**2.1.100 Gebrauchsüberlassung Schutzzaun**
Gebrauchsüberlassung des Schutzzauns der Vorposition, je angefangene Woche ab Freigabe.
Menge: 12000,000 mWo

**2.1.110 Demontage Schutzzaun**
Für die Demontage und den Abtransport.
Menge: 160,000 lfdm

**2.1.120 Montage Tor abschließbar Metallrahmen OSB-Platten B 2,75 - 3,00 m H 1,75-2,00 m**
Tor abschließbar Metallrahmen mit Füllung aus OSB-Platten, B 2,75 - 3,00 m H 1,75-2,00 m einbauen

Behelfsmäßiges Tor, abschließbar, aus Metallrahmen mit Füllung aus OSB-Platten, im Bauzaun, Breite über 2,75 bis 3,00 m, Höhe über 1,75 bis 2,00 m

Für die Montage, Antransport, Gebrauchsüberlassung wird gesondert vergütet.
Menge: 2,000 St

**2.1.130 Gebrauchsüberlassung Tor**
Gebrauchsüberlassung des Tors der Vorposition, je angefangene Woche ab Freigabe.
Menge: 150,000 StWo

**2.1.140 Demontage Tor**
Für die Demontage und den Abtransport.
Menge: 2,000 St

**2.1.150 Montage Bauschild**
Basuchild mit einer Größe von ca. b x h = 2,00 x 3,20 m, bestehend aus Aluminienpaneelen, pulverbeschichtet in RAL 9016/ verkehrsweiss,
herstellen und aufstellen.
Montage an Fassadengerüst des Kirchturms.

Beschriftung nach Vorlage wie folgt:
Buchstaben in schwarz mit Bezeichnung des Bauvorhabens, des Auftraggebers
Der Entwurf des Bauschildes wird als pdf-Datei zur Verfügung gestellt. Die endgültige Druckvorlage ist vor Herstellung des Bauschildes dem Architekten als Papierdruck oder pdf-Datei zur Freigabe vorzulegen.

Material: Digitaldruck auf Plottfolie: während der Standzeit über 12 Monate, darf sich keine Veränderung des Erscheinungsbildes, bzw. Ablösung von der Trägerkonstruktion durch Witterungseinflüsse ergeben.
Inkl. Vorhaltung und kompletter Demontage nach Bauende

Liefern und Aufstellen einer Haltekonstruktion für das Bauschild nach Statik.
Größe der Bauschildfläche b / h = 2,00 x 3,20 m. Die Unterkante der Schilder soll in einer Höhe von mind. 2,50 m liegen. Konstruktion bestehend aus verzinkten, in Leiterform verschweißten Stahlprofilen und Flachprofilen für die Aufnahme der Platte.
Alle Verbindungsmittel rostfrei.
inkl. prüffähiger, statischer Berechnung,
dreifach in Papierform

Für die Montage, Antransport, Gebrauchsüberlassung wird gesondert vergütet.
Menge: 1,000 St

**2.1.160 Gebrauchsüberlassung Bauschild**
Gebrauchsüberlassung des Bauschildes der Vorposition, je angefangene Woche ab Freigabe.
Menge: 75,000 StWo

**2.1.170 Demontage Bauschild**
Für die Demontage und Abtransport.
Menge: 1,000 St

**2.1.180 Montage Warnband**
Warnband 250m zur Kennzeichnung von Kabeln und
Leitungen liefern und in Teillängen anbringen,
Anbieten als komplette Leistung für die gesamte
Baustromanlage dieses Titels.

Für die Montage, Antransport, Gebrauchsüberlassung wird gesondert vergütet.
Menge: 2,000 St

**2.1.190 Gebrauchsüberlassung Warnband**
Gebrauchsüberlassung des Warnbands der Vorposition, je angefangene Woche ab Freigabe.
Menge: 150,000 StWo

**2.1.200 Demontage Warnband**
Für die Demontage und Abtransport.
Menge: 2,000 St

**2.1.210 Montage Feuchtraumwannenleuchte**
Feuchtraumwannenleuchte
Zur Herstellung einer temporären Baubeleuchtung.
Zur Ausleuchtung von z.B. Verkehrswegen, Baugerüsten,
Treppenhäusern, allg. Baustellenbereiche etc.
Feuchtraumwannenleuchte mit schlagzäher Schutzwanne
Mit Kabelverschraubung als Zugentlastung.
Inklusive 15 m Anschlussleitung H07RN-F 3G1,5mm²
Leuchtenlänge: ca. 1500 mm
Lichtstrom: mind. 5000 lm
Schutzart: IP65

Für die Montage, Antransport, Gebrauchsüberlassung wird gesondert vergütet.
Menge: 2,000 St

**2.1.220 Gebrauchsüberlassung Feuchtraumwannenleuchte**
Gebrauchsüberlassung der Feuchtraumwannenleuchte der Vorposition, je angefangene Woche ab Freigabe.
Menge: 150,000 StWo

**2.1.230 Umsetzen Feuchtraumwannenleuchte**
der Feuchtraumwannenleuchte der vorbeschriebenen Position
Menge: 2,000 St

**2.1.240 Demontage Feuchtraumwannenleuchte**
Für die Demontage und Abtransport.
Menge: 2,000 St

**2.1.250 Verkehrswegebeleuchtung**
Liefern und betriebsfertiges Montieren, eines robusten
LED-Lichtschlauchs zur Ausleuchtung von Verkehrswegen,
Treppenhäusern und Arbeitsbereichen entsp. ASR.
Fachgerechte Demontage nach Abschluss der Arbeiten
inkl. Abtransport und ggf. Entsorgung
Technische Mindestanforderungen:
Leistung: ca. 812 W pro lfm
Lichtstrom: mind. 800 lm/m
Farbtemperatur: Tageslichtweiß (6.500 K)
Schutzart: mind. IP65 (strahlwassergeschützt)
Stoßfestigkeitsgrad: mind. IK08
Spannung: 230 V (direkter Anschluss ohne externes
Netzteil bevorzugt)
Material: UV-beständiger, flexibler Kunststoff,
bruchsicher
Inkl. aller erforderlichen Befestigungsmaterialien (z.
B. Kabelbinder, Schellen) und Anschlussleitungen mit
Schukostecker. Die Montage erfolgt nach DIN EN 12464-2
für Beleuchtung im Freien/Baustellen.

Für die Montage, Antransport, Gebrauchsüberlassung wird gesondert vergütet.
Menge: 324,000 m

**2.1.260 Gebrauchsüberlassung Verkehrswegebeleuchtung**
Gebrauchsüberlassung des Verkehrswegebeleuchtung der Vorposition, je angefangene Woche ab Freigabe.
Menge: 24300,000 mWo

**2.1.270 Umbauen Verkehrswegebeleuchtung**
Umbau der Verkehrswegebeleuchtung der vorbeschriebenen Position
Menge: 324,000 m

**2.1.280 Demontage Verkehrswegebeleuchtung**
Für die Demontage und Abtransport.
Menge: 324,000 m

#### Untertitel 2.2 Bodenarbeiten RC-Material & Baumschutz

**2.2.10 Unebenheiten ausgleichen, Gerüststandfläche**
Störende Unebenheiten im Bereich der Gerüstaufstellfläche per Hand mit Schaufel beseitigen,

Ausgraben von hervorstehenden Wurzelresten, Zuschütten von Löchern
und gleichmäßige Verteilung des Bodenmaterials
zur Herstellung einer ebenen Fläche an der Fassade zu den Gartenbereichen.

Zulässige Abweichung von Bodenniveau: +/- 15 cm OK Boden
Menge: 5,000 m³

**2.2.20 Sträucher entfernen und entsorgen**
Sträucher vor Beginn der Gerüstbauarbeiten & Einrichtung der BE-Fläche vollständig entfernen.

Die Entfernung erfolgt flächenschonend und bodengerecht unter Vemeidung unnötiger Bodenverdichtung.
Schnitt- und Rodungsgut ist zu sammeln, von der Baustelle abzutransportieren und fachgerecht zu entsorgen.

Die Wurzelstöcke verbleiben im Boden, sofern keine gesonderte Beauftragung erfolgt.
Die Arbeiten sind unter Beachtung der geltenden naturschutz- und artenschutzrechtlichen Bestimmungen sowie behördlicher Auflagen auszuführen.
Beschädigungen an angrenzenden baulichen Anlagen, Leitungen und zu erhaltenden Vegetationsbeständen außerhalb des Arbeitsbereiches sind zu vermeiden.
Die Prüfung der Genehmigungspflicht sowie die gegebenenfalls erforderliche Einholung behördlicher Genehmigungen erfolgt durch den Auftraggeber und ist nicht Bestandteil der Leistungen des Auftragnehmers.

Ausführungsort:
Grundstücksgrenze zur Soldiner Straße und die Gartenbereiche, welche für die Erschließung und als Lagerfläche auf der BE-Fläche genutzt werden sollen.

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Menge: 65,000 m³

**2.2.30 Kleinbaum entfernen und entsorgen**
Kleinbäume vor Beginn der Gerüstarbeiten vollständig entfernen.

Die Entfernung erfolgt flächenschonend und bodengerecht unter Vemeidung unnötiger Bodenverdichtung.
Die Wurzelstöcke verbleiben im Boden, sofern keine gesonderte Beauftragung erfolgt.
Die Arbeiten sind unter Beachtung der geltenden naturschutz- und artenschutzrechtlichen Bestimmungen sowie behördlicher Auflagen auszuführen.
Beschädigungen an angrenzenden baulichen Anlagen, Leitungen und zu erhaltenden Vegetationsbeständen außerhalb des Arbeitsbereiches sind zu vermeiden.
Schnittgut und Rodungsmaterial sind zu sammeln, von der Baustelle abzutransportieren und fachgerecht zu entsorgen.

Ausführungsort: Gartenbereich, Nordseite Fassade
Baumart: Verschied. Nadelgehölze, 1 Jungbaum, 1 abgängiger rotblättriger Spitzahorn
Stammumfang: 10-50cm
Höhe: ca. 3,00 - 5,00m
Hinweis:
Für die Fällung der Bäume ist ggf. eine Fällgenehmigung erforderlich.
Die Prüfung der Genehmigungspflicht sowie die erforderliche Einholung behördlicher Genehmigungen erfolgt durch den Auftraggeber und ist nicht Bestandteil der Leistung des Auftragnehmers.

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Menge: 6,000 St

**2.2.40 An-und Abfahrtpauschale**
(Region Berlin) inklusive Streckenunabhängiger Mautgebühren
Menge: 2,000 St

**2.2.50 Einmessarbeiten**
*** Pauschalposition
Einmessen von der BE-Fläche, Kronentraufen
und Baumschutzzonen inkl. Absteckung
gem. BE-Plan, Baumschutzverordnung und DIN 18920,
Markierung aller Schutz- & Nutzflächen
sowie Dokumentation der Absteckpunkte als maßstäbliche Skizze.
Menge: 1,000 psch

**2.2.60 Trennlage auslegen**
Liefern und Auslegen von diffusionsoffnen Trennvlies (sd < 0,02m) als Trennlage zwischen Schotterder Folgeposition und Erdboden
Menge: 200,000 m²

**2.2.70 Trennlage entfernen**
Vollständiges Entfernen und restfreies Abfahren der in vorh. Pos. ausgelegten Trennfolie
Menge: 200,000 m²

**2.2.80 Bodenarbeiten RC-Material & Baumschutz**
Lieferung und Einbau der Schottertragschicht bis zu 20cm eines befestigten Platzes in der BE im Garten der Kirche gemäß Plan/Skizze; Körnung 0/45 aus naürlicher Gesteinskörnung (kein Recycling), Einbaudicke ca. 20cm; einschließlich Schutzvlies; Wegeablauf wird geschützt (Gully).

Ränder abgeschrägt, um die Stolpergefahr zu reduzieren.
Menge: 200,000 m²

**2.2.90 Rückbau des RC-Materials**
Rückbau und Entsorgung des RC-Materials der Vorposition nach Beendigung der Bauarbeiten.
Menge: 200,000 m²

**2.2.100 Aufkantung herstellen**
Umlaufende Aufkantung aus Bohlen herstellen, inkl. äußeren Verband und Erdanker, um das ungewollte Verteilen des RC Material der Vorposition über die Bauuzeit zu verhindern
Menge: 60,000 lfdm

**2.2.110 Aufkantung entfernen**
Vollständiges Entfernen und restfreies Abfahren der in vorh. Pos.hergestellten Aufkantung
Menge: 60,000 lfdm

**2.2.120 Stamm- und Wurzelschutz**
Stamm- und Wurzelschutz für Bäume im Baustellenbereich
gemäß der Anhang 1 der Anlage 3 zur AV zu §12 BerlStrG
Variante 2 liefern, montieren, für die Dauer der
vertraglichen
Leistung vorhalten und nach Abschluss der Arbeiten
wieder
abfahren.

Stammdurchmesser ca. 20-50cm
Menge: 5,000 Stk

**2.2.130 Montage Lastverteilungsplatten**
Lastverteilungsplatten aus Stahl liefern
Einbauort: unterhalb der Containerauflagerpunkte.
Gebrauchsüberlassung wird gesondert vergütet.
Menge: 85,000 m²

**2.2.140 Gebrauchsüberlassung Lastverteilungsplatten**
Gebrauchsüberlassung der Lastverteilungsplatten der Vorposition, je angefangene Woche ab Freigabe.
Menge: 6375,000 m²Wo

**2.2.150 Demontage Lastverteilungsplatten**
Für die Demontage und den Abtransport.
Menge: 85,000 m²

**2.2.160 Montage Oberflächenschutz Kunststoffplatten**
Bodenschutzplatte aus Kunststoff, mit Struktur
liefern, aufstellen

Einbauort: empfindliche Oberflächen wie Sandstein und
Pflaster, sowie als Wurzelschutz im Kronentraufbereich+1,50m
unterhalb von Lagerflächen & auf der Straße sowie im Innenhof.
Beidseitig, rutschhemmend, inkl. Verbindungselemente.

Gebrauchsüberlassung wird gesondert vergütet
Menge: 205,000 m²

**2.2.170 Gebrauchsüberlassung Oberflächenschutz**
Gebrauchsüberlassung Oberflächenschutz der Vorposition, je angefangene Woche ab Freigabe.
Menge: 15375,000 m²Wo

**2.2.180 Demontage Oberflächenschutz**
Für die Demontage und den Abtransport.
Menge: 205,000 m²

**2.2.190 Temporäre Asphaltüberfahrt herstellen**
Temporäre, überfahrbare Asphaltfläche im Bereich der Baustellenzufahrt zwischen öffentlicher Fahrbahn und Baustellengrundstück über den vorhandenen Gehwegbelag herstellen.

Die Leistung umfasst die Lieferung und den Einbau einer geeigneten Trennlage (Trennfolie bzw. Trennvlies) sowie der erforderlichen Asphaltbefestigung einschließlich gegebenenfalls erforderlicher Tragschichten, Anpassungsarbeiten und Anschlüsse an den vorhandenen Straßen- und Gehwegbelag.

Die Ausführung hat entsprechend den Vorgaben der zuständigen Straßenbaubehörde sowie den Auflagen der Sondernutzungserlaubnis zu erfolgen.

Sämtliche Nebenleistungen sowie Lieferung, Transport, Einbau und Vorhaltung bis zum Rückbau sind in den Einheitspreis einzukalkulieren.
Menge: 20,000 m2

**2.2.200 Zulage Anrampung an Bordsteinen und Zaunfundament**
Zulage zur Vorposition
Anrampung an Bordsteinen und Zaunfundament herstellen,
Kantenhöhe ca. 0,3m.
Menge: 10,000 m

**2.2.210 Temporäre Asphaltüberfahrt – Rückbau**
Temporäre Asphaltüberfahrt einschließlich Trennlage und Anrampung nach Beendigung der Baumaßnahme vollständig zurückbauen.

Die Asphaltbefestigung sowie die Trennlage sind vollständig aufzunehmen und fachgerecht zu verwerten bzw. zu entsorgen.

Der vorhandene Pflasterbelag ist zu reinigen und in seinen ursprünglichen Zustand zurückzuversetzen. Während der Bauzeit entstandene Beschädigungen am Pflasterbelag oder angrenzenden Bauteilen sind fachgerecht auf Kosten des Auftragnehmers zu beseitigen.

Sämtliche Nebenleistungen einschließlich Ausbau, Verladung, Transport, Verwertung bzw. Entsorgung sowie Wiederherstellung des Untergrundes sind in den Einheitspreis einzukalkulieren.
Menge: 20,000 m2

#### Untertitel 2.3 Baustrom

**2.3.10 Baustromanschluss inkl. Antragstellungen bei örtlichen Versorgern**
Baustromversorgung für die gesamte Baustelle auf dem
Baugelände installieren, vorhalten, betreiben und
beräumen nach Ende der Bauzeit, wie folgt:
Baustromversorgung unter anderem bestehend aus
Anschlussverteilerschrank ca. 250A
Anschlussleistung: ca. 173 kVA
1 Anschluss an KVS (Kabelverteilerschrank)
2 St Baustromverteiler (AV-Schrank), direkte Messung,
Verteilerkasten mit Schloss, ausreichend abgesichert
einschl. Schmelzeinsätze für Sicherungen Untergestell
zur Freiaufstellung, Nennspannung 400 V
Ausstattung:
1x Sicherungslasttrennschalter NH00, 80A
1x Lasttrennschalter mit Sicherung DIII mit Sicherungszubehör 63A
1x DS-Zählerplatz mach DIN 43870
6 x Schuko-Steckdosen 16A 250V
2x 32A-CEE-Dosen 5p 400V
2x 16A-CEE-Dosen 5p 400V
1 FI 63/0,03A allstromintensiv
1 FI 40/0,03A
inkl. passender Sicherungen
inkl. Lieferung und Abtransport der Materials,
incl. aller erforderlichen Montage-, Demontage-
/Regiearbeiten
Die gesamte Anlage ist gem. den einschlägigen VDEBestimmungen zu errichten und in vorgeschriebenen
Zeitabständen nach UVV
"Elektrische Anlagen und Betriebsmittel" zu überprüfen.

Auf dem Baugrundstück steht keine ausreichende Stromversorgung für die Durchführung der Baumaßnahme zur Verfügung. Insbesondere ist kein Stromanschluss mit der für den Betrieb des Baukrans erforderlichen Anschlussleistung vorhanden. Die Baustromversorgung ist daher aus dem öffentlichen Stromversorgungsnetz herzustellen. Hierzu sind alle erforderlichen Maßnahmen zur Herstellung eines temporären Baustromanschlusses aus einem geeigneten Anschlusspunkt im öffentlichen Straßenraum (z. B. Netzanschlussschrank der Berliner Stromnetz) zu veranlassen.

Im Preis inbegriffen sind die notwendigen
Antragstellungen bei den örtlichen Versorgern
(Stromnetz Berlin), Prüfgebühren, Anschlussmöglichkeiten
für Fremdfirmen sowie die Verbrauchsabrechnungen mit
den Fremdfirmen und Versorgungsunternehmen.
Einzukalkulieren ist ggf. eine räumliche Anpassung der
Anlage je nach Bauvorschritt und Bedarf.

Für die Montage, Antransport, Gebrauchsüberlassung wird gesondert vergütet.
Menge: 1,000 St

**2.3.20 Gebrauchsüberlassung Baustromanschluss**
Gebrauchsüberlassung des Baustromanschlusses der Vorposition, je angefangene Woche ab Freigabe.
Menge: 75,000 StWo

**2.3.30 Demontage Baustromanschluss**
Für die Demontage und Abtransport.
Menge: 1,000 St

**2.3.40 Stromunterverteiler, 24kVA**
als Geschossverteiler,
Steckdosenverteiler 16A
Anschlussleistung: 11 kVA
Einspeisung: 1 CEE-Gerätestecker 16A 5p 400V

Bestückung: 1x 16A-CEE-Dosen 5p 400V
6 x Schuko-Steckdosen 16A 250V
1 FI 40/0,03A allstromsensitiv
inkl. passender Sicherungen
inkl. Lieferung und Abtransport der Materials,
incl. aller erforderlichen Montage-, Demontage- und
Regiearbeiten

Für die Montage, Antransport, Gebrauchsüberlassung wird gesondert vergütet.
Menge: 1,000 St

**2.3.50 Gebrauchsüberlassung Stromunterverteiler**
Gebrauchsüberlassung des Stromunterverteilers der Vorposition, je angefangene Woche ab Freigabe.
Menge: 75,000 StWo

**2.3.60 Demontage Stromunterverteiler**
Für die Demontage und Abtransport.
Menge: 1,000 St

**2.3.70 Prüfungen/Instandsetzungen der Baustromanlage**
Prüfungen/Instandsetzungen der Baustromanlage
Inbetriebnahme, monatliche Prüfungen/Instandsetzungen
der gesamten Baustromanlage dieses Titels, inkl.
Ersatzmaterial (z.B. Sicherungseinsätze) und Protokoll
monatlich.
Anbieten als komplette Leistung pro Monat.
Menge: 1,000 StMt

**2.3.80 Montage Gummischlauchleitung H07RN-F 5G 6 mm²**
Gummischlauchleitung H07RN-F 5G 6 mm² liefern und
anschließen. Die Stromversorgung erfolgt vom
Baustromverteiler. Provisorische Befestigung bzw.
Legung am Gebäude

Für die Montage, Antransport, Gebrauchsüberlassung wird gesondert vergütet.
Menge: 50,000 m

**2.3.90 Gebrauchsüberlassung Gummischlauchleitung**
Gebrauchsüberlassung der Gummischlauchleitung der Vorposition, je angefangene Woche ab Freigabe.
Menge: 3750,000 mWo

**2.3.100 Demontage Gummischlauchleitung**
Für die Demontage und Abtransport.
Menge: 50,000 m

**2.3.110 Montage Gummischlauchleitung H07RN-F 5G 16 mm²**
Gummischlauchleitung H07RN-F 5G 16 mm² liefern und
anschließen. Die Stromversorgung erfolgt vom
Baustromverteiler. Provisorische Befestigung bzw.
Legung am Gebäude

Für die Montage, Antransport, Gebrauchsüberlassung wird gesondert vergütet.
Menge: 50,000 m

**2.3.120 Gebrauchsüberlassung Gummischlauchleitung**
Gebrauchsüberlassung der Gummischlauchleitung der Vorposition, je angefangene Woche ab Freigabe.
Menge: 3750,000 mWo

**2.3.130 Demontage Gummischlauchleitung**
Für die Demontage und Abtransport.
Menge: 50,000 m

**2.3.140 Montage FR-AP Abzweigkasten**
Verbindungsdose nach DIN EN 60670 (VDE 0606), Ui=690V,
mit selbstdichtenden, weichen Einführungsmembranen M20.
Schutzart: IP55; Maße: ca. 85x85 mm
Inkl. anteiliger Klemmen liefern und montieren.
Liefern, montieren und betriebsfertig anschließen.

Für die Montage, Antransport, Gebrauchsüberlassung wird gesondert vergütet.
Menge: 2,000 St

**2.3.150 Gebrauchsüberlassung FR-AP Abzweigkasten**
Gebrauchsüberlassung der FR-AP Abzweigkasten der Vorposition, je angefangene Woche ab Freigabe.
Menge: 150,000 StWo

**2.3.160 Demontage FR-AP Abzweigkasten**
Für die Demontage und Abtransport.
Menge: 2,000 St

**2.3.170 Montage Wandschaltschrank**
für Heizbänder aus verzinkten Stahlblech bzw. ABS in geschlossener Ausführung entsprechend den gültigen VDE-Vorschriften, Aufstellung im Außenbereich, Witterungsbeständig. Schutzart IP54 und Schließung über Profilhalbzylinder, innenliegende Montageplatte, einschließlich dauerhafter Beschilderung aus Resopal mit Sicherungsabgang, Hauptschalter, Fehlerstromschutzschalter. Klemmleisten, potenzialfreie Betriebs- und Störmeldungen zur Aufschaltung auf die Gebäudeautomation.
Heizkreise: 1 Stück Frostschutz, 1 Stück Temperaturhaltung, Regeleinheit Begleitheizung GSM-Modul mit Meldung bei Störung AN
L/T/H: 400/210/600mm
Gewicht 50 kg

Für die Montage, Antransport, Gebrauchsüberlassung wird gesondert vergütet.
Menge: 1,000 St

**2.3.180 Unterkonstruktion Wandschrank**
Unterkonstruktion für Wandschrank zur Aufstellung im Außenbereich aus verzinktem Profilstahl. Anpassen an Baustellenposition, Aufstellung auf Fußboden. Gewicht ca. 20kg
LxBxH= 0,40x0,21x0,60m
Menge: 50,000 kg

**2.3.190 Umgebungsthermostat Kunststoff**
Umgebungsthermostat, Gehäuse aus Kunststoff, mit innenliegender Sollwerteinstellung einschließlich Kabelführung
Menge: 1,000 St

**2.3.200 Montagewinkel verzinkte Festpunktausführung**
aus feuerverzinktem Stahl für Festpunktausführung. Arbeitshöhe des Montageortes bis 3,50m über der Standfläche des hierfür erforderlichen Gerüstes, Gerüst wird beigestellt/ist vorhanden
Menge: 20,000 St

#### Untertitel 2.4 Bauwasser

**2.4.10 Umbau Wasseranschluss Heizungskeller**
Vorhandene Trinkwasserleitung im Heizungskeller des Gemeindehauses im erforderlichen Umfang umbauen, um eine Anschlussmöglichkeit für die temporäre Bauwasserversorgung herzustellen.

Hierzu die bestehende Trinkwasserleitung fachgerecht auftrennen, einen Abzweig zur Herstellung einer zusätzlichen Entnahmestelle für Bauwasser einbauen und die Rohrleitung einschließlich aller erforderlichen Formstücke und Verbindungsstücke wieder anschließen.

Die Leistung umfasst sämtliche hierfür erforderlichen Nebenleistungen einschließlich Rohrtrennung, Einbau von Bögen, T-Stücken und Übergangsstücken, Befestigungen sowie aller erforderlichen Anpassungsarbeiten.

Die Bauwasserentnahmestelle ist einschließlich Absperrarmatur, Rückflussverhinderer sowie einer geeigneten Anschlussmöglichkeit für die Bauwasserversorgung herzustellen. Nach Abschluss der Arbeiten ist eine Dichtheits- bzw. Druckprüfung durchzuführen.
Menge: 1,000 psh

**2.4.20 Bauwasserversorgung herstellen**
Bauwasserversorgung für die gesamte Baustelle auf dem Baugelände herstellen, betriebsfertig installieren, für die Dauer der Bauzeit vorhalten, betreiben und nach Beendigung der Baumaßnahme vollständig zurückbauen und beräumen.

Der Anschluss erfolgt an die in der Vorposition hergestellte Bauwasserentnahmestelle im Heizungskeller des Gemeindehauses.

Von der Bauwasserentnahmestelle im Keller bis zum Standort des nachfolgend beschriebenen Bauwasserverteilers sind die erforderlichen Anschluss- und Versorgungsleitungen mit einer Leitungslänge von ca. **40 m** zu liefern, zu verlegen, gegen Beschädigung zu schützen, während der gesamten Bauzeit vorzuhalten und nach Abschluss der Arbeiten wieder zurückzubauen. Die Leitungsverlegung ist Bestandteil dieser Position.

Leistungsumfang:
- Lieferung und betriebsfertige Installation einer Wasserzählereinrichtung,
- Anschluss an die Bauwasserentnahmestelle im Heizungskeller,
- Bauwasserverteiler neben dem Sanitärcontainer,
- 2 Wasserzapfstellen 1/2", fest montiert an einem temporären Stahlgestell,
- 2 Wasserzapfstellen 3/4", fest montiert an einem temporären Stahlgestell,
- 1 Anschluss für den Sanitärcontainer einschließlich der erforderlichen Anschluss- und Verbindungsleitungen (Leitungslänge innerhalb des Baufeldes ca. 10 m),
- sämtliche erforderlichen Armaturen, Anschlussstücke, Befestigungen und Nebenleistungen.

Die gesamte Bauwasserversorgung einschließlich aller Leitungen und Anschlüsse ist frostsicher auszuführen.

Die Trinkwasserqualität ist während der gesamten Bauzeit gemäß Trinkwasserverordnung sicherzustellen und auf Verlangen des Auftraggebers nachzuweisen.

Die Montage, der Antransport, die Vorhaltung, der Betrieb sowie der Rückbau der Bauwasserversorgung sind Bestandteil dieser Position und werden nicht gesondert vergütet.
Menge: 1,000 St

**2.4.30 Gebrauchsüberlassung Bauwasserversorgung**
Gebrauchsüberlassung der Bauwasserversorgung der Vorposition, je angefangene Woche ab Freigabe.
Menge: 75,000 StWo

**2.4.40 Demontage Bauwasserversorgung**
Für die Demontage und Abtransport.
Menge: 1,000 St

**2.4.50 Montage Frostschutz-Begleitheizung Frischwasservermindernd PolyProplyen**
Frostschutz-Begleitheizung für Rohrleitungen von Versorgungssystemen, mit korrosionsschützendem Außenmantel, für Abwasser, Nennhaltetemperatur 5 Grad C, Heizleistung mindert sich mit deutlich vermindernder Leistung bei steigender Temperatur, mit Schutzgeflecht, mit VDE-Registrierung, Rohrleitung aus PP, bis DN 150, Befestigung mit Kabelbindern alle 30 cm

Für die Montage, Antransport, Gebrauchsüberlassung wird gesondert vergütet.
Menge: 80,000 m

**2.4.60 Gebrauchsüberlassung Frostschutz-Begleitheizung**
Gebrauchsüberlassung der Frostschutz-Begleitheizung der Vorposition, je angefangene Woche ab Freigabe.
Menge: 6000,000 mWo

**2.4.70 Demontage Frostschutz-Begleitheizung**
Für die Demontage und Abtransport.
Menge: 80,000 m

**2.4.80 Aufkleber - Elektrische Begleitheizung**
Menge: 10,000 St

**2.4.90 Montage Heizleitungsanschluss**
Heizleitungsanschluss, mit Verteiler aus Konststoff, Schutzart IP54 DIN EN 60529 (VDE0470-1) Aufputz mit Anschlussklemmen und Kabeldurchführung, mit Anschluss-/Endabschlussgarnitur, einschlielßlich Befestigungsmittel für Montage an Rohrleitungen

Für die Montage, Antransport, Gebrauchsüberlassung wird gesondert vergütet.
Menge: 2,000 St

**2.4.100 Gebrauchsüberlassung Heizleitungsanschluss**
Gebrauchsüberlassung der Heizleitungsanschluss der Vorposition, je angefangene Woche ab Freigabe.
Menge: 150,000 StWo

**2.4.110 Demontage Heizleitungsanschluss**
Für die Demontage und Abtransport.
Menge: 2,000 St

#### Untertitel 2.5 Containeranlagen

**2.5.10 Montage Bürocontainer isoliert L: 6,00 m B: 2,50 m**
Bürocontainer, vorhalten, Reinigung wird gesondert vergütet, zur Nutzung durch den AG, beheizbar, Energiekosten Heizung werden gesondert vergütet, doppelwandig, isoliert, stapel- und koppelbar, Einzelcontainer-Länge 6 m, Einzelcontainer-Breite über 2,4 bis 2,5 m, Raum eingerichtet, einschl. Beleuchtung, mit 4 Tischen, Maße L/B 1/2 m, 3 Stühle je Tisch, mit 2 Aktenkleiderschränken,
Für die Montage, Antransport, Gebrauchsüberlassung wird gesondert vergütet.
Menge: 1,000 St

**2.5.20 Gebrauchsüberlassung Bürocontainer**
Gebrauchsüberlassung des Bürocontainers der Vorposition, je angefangene Woche ab Freigabe.
Menge: 75,000 StWo

**2.5.30 Demontage Bürocontainer**
Für die Demontage und den Abtransport.
Menge: 1,000 St

**2.5.40 Reinigung Bürocontainer**
Fortlaufende wöchentliche Reinigung der in vorh. Positionen beschriebenen Containeranlage.
Menge: 75,000 StWo

**2.5.50 Lieferung u. Montage Sanitärcontainer**
Sanitärcontainer mit WC- und Duschanlagen antransportieren, betriebsfertig aufstellen und anschließen.

Der Sanitärcontainer ist für die Nutzung durch die am Bau beteiligten Firmen betriebsfertig herzustellen.

Ausstattung mindestens:
- Elektro-/Propangasheizung,
- Beleuchtung,
- Fäkalientank,
- 2 WC-Anlagen,
- 2 Urinale,
- 4 Waschbecken,
- 2 Duschen.

Containerabmessungen:
ca. 6.055 × 2.435 mm.

Einschließlich aller erforderlichen Anschlussarbeiten:
- Anschluss an den Bauwasseranschluss auf der BE-Fläche gemäß den entsprechenden Positionen dieses Leistungsverzeichnisses,
- Anschluss an den Baustromverteiler auf der BE-Fläche gemäß den entsprechenden Positionen dieses Leistungsverzeichnisses.

Der Auftragnehmer hat sämtliche erforderlichen Anschluss- und Verbindungsleitungen einschließlich aller Armaturen, Befestigungen und Nebenleistungen zu liefern und zu montieren.

Ein Schmutzwasseranschluss ist nicht erforderlich. Die Schmutzwasseraufnahme erfolgt über den im Sanitärcontainer integrierten Fäkalientank.

Die Gebrauchsüberlassung (Vorhaltung/Miete), die Ver- und Entsorgung sowie der Abtransport des Sanitärcontainers werden gesondert vergütet.
Menge: 1,000 St

**2.5.60 Gebrauchsüberlassung Sanitärcontainer**
Gebrauchsüberlassung der Sanitärcontainer der Vorposition, je angefangene Woche ab Freigabe.
Menge: 75,000 StWo

**2.5.70 Demontage Sanitärcontainer**
Demontage und den Abtransport der Sanitärcontainer der Vorposition.
Menge: 1,000 St

**2.5.80 Entleerung Fäkalientank**
Regelmäßige (mind. monatliche) Entleerung des Fäkalientanks,

Entleerung des zum Sanitärcontainer zugehörigen Fäkalientanks.
Menge: 14,000 St

**2.5.90 Reinigung Sanitärcontainer**
Fortlaufende wöchentliche Reinigung der in vorh. Positionen beschriebenen Containeranlage.
Menge: 75,000 StWo

**2.5.100 Tagesunterkunftcontainer, 8 Personen, 15 m²**
Container als Tagesunterkunft aufstellen, einschl. Unterbau und Anschluss Haustechnik, stapelbar.
Betriebskosten, Reinigung und Vorhaltung werden gesondert vergütet.
Ausstattung:
Außenwände: doppelwandig, wind- und regendicht, wärmegedämmt, Fußbodenbelag aus Linoleum, Elektroinstallation
Elektro-Wandheizer
- Windfang als Vorhang
- Außentür mit Profilzylinderschloss
- PVC-Bodenbelag
- zwei isolierverglaste Fenster
Möblierung:
- 2 Tische
- 8 Stühle
- 8 Stahlblech-Schränke
Grundfläche: 15 m²
Raumhöhe: 2,30 m
Menge: 2,000 St

**2.5.110 Gebrauchsüberlassung Tagesunterkunftcontainer**
Container für Tagesunterkunft vorhalten und unterhalten.
Außer den vollen Monaten werden Teilzeiten nach Tagen zu 1/30 des Einheitspreises abgerechnet.
Containergröße: ca. 15 m² (6,0/2,5 m)
Menge: 150,000 StWo

**2.5.120 Reinigung Tagesunterkunftcontainer**
Fortlaufende wöchentliche Reinigung der in vorh. Positionen beschriebenen Containeranlage.
Menge: 150,000 StWo

**2.5.130 Materialcontainer, 14 m³, aufstellen, entfernen**
Container als Magazin (Materialcontainer) aufstellen, 4 Wochen vorhalten und abtransportieren.
Abschließbar
Container ohne Heizung, Elektroinstallation oder Einrichtung.
Containergröße: bis 14 m³ (3,10/2,10/2,10 m)
Menge: 1,000 St

**2.5.140 Materialcontainer, 14 m³, vorhalten, unterhalten**
Materialcontainer (Magazin) vorhalten und unterhalten. Außer den vollen Monaten werden Teilzeiten nach Tagen zu 1/30 des Einheitspreises abgerechnet.
Containergröße: bis 14 m³
Menge: 75,000 StWo

**2.5.150 Werkzeug-Container, 6 m²**
Werkzeug- bzw. Materialcontainer, einstöckig, antransportieren, aufstellen und nach Beendigung der Bauarbeiten beseitigen.
Containergröße: ca. 6 m²
Menge: 1,000 St

**2.5.160 Werkzeug-Container, 6 m², Unterhalt**
Werkzeug- bzw. Materialcontainer, einstöckig, vorhalten und unterhalten. Die Kosten für Wartung und Reinigung sind im Preis enthalten.
Außer den vollen Monaten werden Teilzeiten nach Tagen zu 1/30 des Einheitspreises abgerechnet.
Containergröße: ca. 6 m²
Nutzungsdauer: '.....' Monate
Menge: 14,000 StMo

**2.5.170 Einbauen Sicherheitschloss an Container**
Einbauen eine Sicherheitschlosses als Vorhängeschloss mit Schlüsseln mit gehärteten Stahlbügel an vobeschriebenen Containern,
inkl. Schlüssel.

zur Sicherung des Inhalts während der Bauzeit.
Menge: 2,000 St

**2.5.180 Rückbau Kiosk "Speisekammer"**
*** Pauschalposition
Vor Ort vorhandenen Kiosk „Speisekammer“ einschließlich der umlaufenden Bänke, Podeste, Pflanzkästen und Fundamente sowie sämtlicher Befestigungsmittel im Rahmen einer Totalabbruchmaßnahme vollständig zurückbauen und fachgerecht entsorgen.

Anfallende Abbruchstoffe nach Stoffarten trennen, sortieren, sammeln und bei Bedarf zerkleinern. Das Abbruchmaterial in geeigneten Behältern des Auftragnehmers (Behältergröße nach Wahl des Auftragnehmers) auf der Baustelle zwischenlagern und anschließend abtransportieren.

Das anfallende Abbruchmaterial geht in das Eigentum des Auftragnehmers über und ist unter Beachtung der geltenden gesetzlichen und behördlichen Vorschriften ordnungsgemäß zu verwerten bzw. zu entsorgen. Sämtliche Kosten für Transport, Verwertung und Entsorgung sind in den Einheitspreis einzukalkulieren.

Leistungsumfang:
Kiosk: ca. 3,00 × 3,00 m, Höhe ca. 2,80 m
Holzdeck: ca. 5,00 × 3,50 m
Auf dem Dach vorhandene Klima-/Lüftungsanlage
Beleuchtete Werbetafel
Einschließlich aller Fundamente, Verankerungen und Befestigungsmittel, soweit vorhanden und zum vollständigen Rückbau erforderlich.

Standort:
Grundstück der Kirche, frei zugänglich vom öffentlichen Straßenraum.

Nach Abschluss der Arbeiten ist die Fläche vollständig zu beräumen und besenrein zu hinterlassen. Die ordnungsgemäße Entsorgung ist dem Auftraggeber durch Vorlage entsprechender Entsorgungsnachweise nachzuweisen.

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Menge: 1,000 psch

#### Untertitel 2.6 Turmdrehkran

**2.6.10 Montage Lastverteilplatten Stahl**
Montage von Stahlplatten zur Lastverteilung
der Kranfundamente auf vorhandenen Gehwegplatten
inkl. Unterlegung, Ausrichten, Befestigung.

Statischer Nachweis durch bauvorl.-berecht. Ingenieur gem.
DGUV V52 u. DIN EN 14439.
Menge: 16,000 m²

**2.6.20 Gebrauchsüberlassung Lastverteilplatten Stahl**
Gebrauchsüberlassung Lastverteilplatten der Vorposition, je angefangene Woche ab Freigabe.
Menge: 1200,000 m²Wo

**2.6.30 Demontage Lastverteilplatten Stahl**
Für die Demontage und den Abtransport.
Menge: 16,000 m²

**2.6.40 Turmdrehkran aufbauen und anliefern**
Turmdrehkran aufbauen und anliefern,

Grundausführung :
Obendrehender Turmdrehkran mit Laufkatzausleger ohne Turmspitze.
Ausleger als "Biegebalken", ohne Abspannung, ausgeführt.
Rundumsichtkabine mit Heizlüfter, verstellbarem
Steuersessel und zweigeteiltem Steuerpult.
Hubwinde mit mind. 37kW Leistung,
Katzfahrwerk mit mind. 4kW Leistung.
Hubseil für Standardhöhe mit 2/4 - fach Scherung.
Tragkraft: 8.000 kg
bei maximaler Auslastung (55,00m): 1.900 kg
maximale Ausladung: 55,00 m
Hakenhöhe: mindestens 43,00m
Aufstellung:
Fundamenttraglast mind. 3.970 kg
Tragkraft Radius 55,00m = 1,90t
Stationär auf Fundamentkreuz.
Menge: 1,000 St

**2.6.50 Gebrauchsüberlassung Turmdrehkran**
Gebrauchsüberlassung des Turmdrehkrans der Vorposition, je angefangene Woche ab Freigabe.

Hinweis:
Aufstellung mit Windabspannung
Der Kran kann im Außerbetriebsfall nicht frei in den Wind
drehen. Der Kran ist grundsätzlich im Außerbetriebsfall mit der
vorgeschriebenen Seil-Abspannung zu sichern. Die Festpunkte
sind bauseits zu erstellen

Die dafür anfallenden Kosten sind in die Einheitspreise mit einzukalkulieren.
Menge: 75,000 StWo

**2.6.60 Funkfernsteuerung**
Funkfernsteuerung:
Inkl. Einbau und Inbetriebnahme
Menge: 75,000 StWo

**2.6.70 Arbeitsbereichsbegrenzung**
Arbeitsbereichsbegrenzung (ABB) für Turmdrehkran:
monatliche Miete.
Menge: 75,000 StWo

**2.6.80 Einbaupauschale der vorbenannten Arbeitsbereichbegrenzung**
*** Pauschalposition
Ein- und Ausbau sowie Einstellung vor Ort;
Einrichten, Programmieren von elektronischer Begrenzungseinheit und Kollisionsschutz.
Menge: 1,000 psch

**2.6.90 Turmdrehkran Rücktransport und Demontage**
*** Pauschalposition
Der Rücktransport und die Demontage erfolgt mit 3 Fachmonteuren inkl. 100 to Autokran zum Bei einer Entfernung Mitte ADK zu Mitte TDK bis 15 m
Menge: 1,000 psch

**2.6.100 Montage und Bereitstellung Abspannungsmaterial**
*** Pauschalposition
Bereitstellung und Montage des benötigten Materials für die Abspannung gem. Statischer Berechnung,

Vorraussichtlich:
Drahtseil, 80m Länge, Tragkraft 6 t
Menge: 1,000 psch

**2.6.110 Bereitstellung Festpunkte Abspannung**
*** Pauschalposition
Gesamtgewicht der Festpunkte für die Abspannung 20 to.
Lieferung 4 x 5 to Steine.
Pauschale einmalig je Montage/Demontage
Menge: 2,000 psch

**2.6.120 Statische Sonderberechnung Abspannung**
*** Pauschalposition
Statische Berechnung und Dimensionierung der Festpunkte, sowie erforderlichen Seilstärken und Befestigungseinrichtungen.

Statischer Nachweis durch bauvorl.-berecht. Ingenieur gem.
DGUV V52 u. DIN EN 14439.
Menge: 1,000 psch

**2.6.130 Mehrkosten für Zusatz-Zentralballast**
*** Pauschalposition
gem. Sonderberechnung Hin-/Rücktransport.
Gesamtzusatzballast 70 to.
Pauschale einmalig je Montage/Demontage
Menge: 2,000 psch

**2.6.140 Palettenheber mit Sicherheitskorb für Europaletten**
und Kettengehänge für den Transport von beladenen Europaletten mit dem Kran.
Aufnahme der Europaletten mittels 2 Steckbolzen
Liefern und nach Abschluss der Bauarbeiten wieder abfahren.

Eigengewicht: 140kg
Traglast: 1.500kg
Schutzkorb-Außenabmessungen (LxBxH): ca. 1300x950x1200mm
Menge: 1,000 St

**2.6.150 Gebrauchsüberlassung Palettenheber**
Gebrauchsüberlassung des Palettenhebers der Vorposition, je angefangene Woche ab Freigabe.
Menge: 75,000 StWo

**2.6.160 Einweisung Bedienpersonal, TDK**
Unterrrichtung für das Bedienen des vorbeschriebenen Turmdrehkranes auf der Baustelle durch Dritte, die über den Befähigungsnachweis "Kranführer" verfügen.

Nur auf besondere Anweisung der Bauleitung
Einschließlich schriftliches Protokoll
Menge: 2,000 St

#### Untertitel 2.7 Erschließung Gerüst

**2.7.10 Montage Treppenturm bis +20,00 m Giebelwand (Südseite)**
Treppenturm, Laufbreite 0,70 m, Höhe 20,00 m, von 0,00
m bis zur obersten Gerüstlage an der Giebelwand (Südseite) +30,00 m, Laufbreite 0,70 m,
Umgang ebenfalls 0,70 m.
Für die Montage, Antransport, Gebrauchsüberlassung wird gesondert vergütet.
Menge: 1,000 St

**2.7.20 Gebrauchsüberlassung Treppenturm**
Gebrauchsüberlassung des Treppenturms der Vorposition, je angefangene Woche ab Freigabe.
Menge: 63,000 StWo

**2.7.30 Demontage Treppenturm bis +20,00 m**
Für die Demontage und den Abtransport.
Menge: 1,000 St

**2.7.40 Montage Treppenturm bis +30,00 m Giebelwand (Nordseite)**
Treppenturm, Laufbreite 0,70 m, Höhe 30,00 m, von 0,00
m bis zur obersten Gerüstlage an der Giebelwand (Nordseite) +30,00 m, Laufbreite 0,70 m,
Umgang ebenfalls 0,70 m.
Für die Montage, Antransport, Gebrauchsüberlassung wird gesondert vergütet.
Menge: 1,000 St

**2.7.50 Gebrauchsüberlassung Treppenturm**
Gebrauchsüberlassung des Treppenturms der Vorposition, je angefangene Woche ab Freigabe.
Menge: 63,000 StWo

**2.7.60 Demontage Treppenturm bis +30,00 m**
Für die Demontage und den Abtransport.
Menge: 1,000 St

**2.7.70 Montage Treppenturm bis +45,00 m kleiner Turm**
Treppenturm, Laufbreite 0,70 m, Höhe 45,00 m, von 0,00
m bis zum Andienungspodest +24,00 m, Laufbreite 0,70 m,
Umgang ebenfalls 0,70 m.
Für die Montage, Antransport, Gebrauchsüberlassung wird gesondert vergütet.
Menge: 1,000 St

**2.7.80 Gebrauchsüberlassung Treppenturm**
Gebrauchsüberlassung des Treppenturms der Vorposition, je angefangene Woche ab Freigabe.
Menge: 63,000 StWo

**2.7.90 Demontage Treppenturm bis +45,00 m kleiner Turm**
Für die Demontage und den Abtransport.
Menge: 1,000 St

**2.7.100 Treppenturm 0,00 m bis +76,00 m Kirchturm**
Treppenturm von +0,00 m bis +76,00 m, Laufbreite
ebenfalls 0,70 m, mit entsprechenden Übergängen zu den
einzelnen Gerüstebenen herstellen, Ablastung des
Treppenturmes auf Übergangspodest, seitlich hinter dem
Aufzug.
Für die Montage, Antransport, Gebrauchsüberlassung wird gesondert vergütet.
Menge: 1,000 St

**2.7.110 Gebrauchsüberlassung Treppenturm**
Gebrauchsüberlassung des Treppenturms der Vorposition, je angefangene Woche ab Freigabe.
Menge: 63,000 StWo

**2.7.120 Demontage 0,00 m bis +76,00 m**
Für die Demontage und den Abtransport.
Menge: 1,000 St

**2.7.130 Treppenturm 0,00 m bis + 14,00 m Materialandienpodest LK5**
Treppenturm von +0,00 m bis +14,00 m, Laufbreite
ebenfalls 0,70 m, mit entsprechenden Übergängen zu den
einzelnen Gerüstebenen herstellen, Ablastung des
Treppenturmes auf Übergangspodest, seitlich hinter dem
Aufzug.
Für die Montage, Antransport, Gebrauchsüberlassung wird gesondert vergütet.
Menge: 1,000 St

**2.7.140 Gebrauchsüberlassung Treppenturm**
Gebrauchsüberlassung des Treppenturms der Vorposition, je angefangene Woche ab Freigabe.
Menge: 63,000 StWo

**2.7.150 Demontage 0,00 m bis + 14,00 m Materialandienpodest**
Für die Demontage und den Abtransport.
Menge: 1,000 St

**2.7.160 Montage Lastverteilung unter Bauaufzug**
Lastverteilung mittels geeigneter Stahlträger unterhalb der Bühne nach statischer Vorbemessung, hier HEB 140.

Für die Montage und Anlieferung,
Gebrauchsüberlassung wird gesondert vergütet
Menge: 0,600 t

**2.7.170 Gebrauchsüberlassung Lastenverteilung**
Gebrauchsüberlassung der Lastenverteilung der Vorposition,
je angefangene Woche ab Freigabe.
Menge: 37,800 tWo

**2.7.180 Demontage Lastverteilung unter Bauaufzug**
Für die Demontage und Abtransport
Menge: 0,600 t

**2.7.190 Montage Temporäre Anrampung mittels Stahlblechrampe vor der Querbühne**
Temporäre Anrampung mit Podest 2,00 x 2,00m mittels Stahlblechrampe vor der Querbühne mit einer Rampe von ca. B= 2 m und L= 2 m,
verschraubt auf dem oben vorbenannten Bodenschutz, zur stufenlosen Erreichung des Aufzuges.

Für die Montage und Anlieferung,
Gebrauchsüberlassung wird gesondert vergütet
Menge: 1,000 St

**2.7.200 Gebrauchsüberlassung temporäre Anrampung**
Gebrauchsüberlassung der temporäreren Anrampung der Vorposition,
je angefangene Woche ab Freigabe.
Menge: 63,000 StWo

**2.7.210 Demontage Temporäre Anrampung mittels Stahlblechrampe vor der Querbühne**
Für die Demontage und den Abtransport.
Menge: 1,000 St

**2.7.220 Montage Etagengeländer**
Etagengeländer in den einzelnen Gerüstebenen des
Materialandienungsturmes bzw. an der Entladestation
Podest + 20,00 m montieren.
Menge: 10,000 Stk

**2.7.230 Gebrauchsüberlassung Etagengeländer**
Gebrauchsüberlassung der Etagengeländer der Vorposition,
je angefangene Woche ab Freigabe.
Menge: 630,000 StWo

**2.7.240 Demontage Etagengeländer**
Für die Demontage und den Abtransport.
Menge: 10,000 St

**2.7.250 Montage Bauaufzug 500 kg, Kirchturm bis 50 m**
Materialaufzug 500 kg, 50 m
Lieferung, Aufbau eines
Materialaufzugs am separaten Gerüstturm bzw. am
Fassaden-/Arbeitsgerüst,
Haltestellen in den Geschossebenen in separater Position.
max. Traglast: 500 kg,
max. Länge der Aufzugsbahn: ca. 50 m,
Hubgeschwindigkeit: ca. 24 m/min,
Größe der Lastbühne mindestens 1.600 x 1.400 mm
Für die Montage und Anlieferung,
Gebrauchsüberlassung wird gesondert vergütet
Lage: am Kirchturm
Menge: 1,000 St

**2.7.260 Gebrauchsüberlassung Bauaufzug 500 kg, Kirchturm bis 50 m**
Gebrauchsüberlassung des Bauaufzuges der Vorposition, je angefangene Woche ab Freigabe.
Menge: 63,000 StWo

**2.7.270 Demontage Bauaufzug 500 kg, Kirchturm bis 50 m**
Für die Demontage und den Abtransport.
Menge: 1,000 St

**2.7.280 Montage Bauaufzug 500 kg, Materialandienpodest 14m**
Materialaufzug 500 kg, 14 m
Lieferung, Aufbau eines
Materialaufzugs am separaten Gerüstturm bzw. am
Fassaden-/Arbeitsgerüst,
Haltestellen in den Geschossebenen in separater Position.
max. Traglast: 500 kg,
max. Länge der Aufzugsbahn: ca. 14 m,
Hubgeschwindigkeit: ca. 24 m/min,
Größe der Lastbühne mindestens 1.600 x 1.400 mm
Für die Montage und Anlieferung,
Gebrauchsüberlassung wird gesondert vergütet
Lage: Materialandienpodest
Menge: 1,000 St

**2.7.290 Gebrauchsüberlassung Bauaufzug 500 kg, Materialandienpodest 14m**
Gebrauchsüberlassung des Bauaufzuges der Vorposition, je angefangene Woche ab Freigabe.
Menge: 63,000 StWo

**2.7.300 Demontage Bauaufzug 500 kg, Materialandienpodest 14m**
Für die Demontage und den Abtransport.
Menge: 1,000 St

**2.7.310 Montage Materialandienpodest**
Grundfläche ca. 2,5 x 4 m / LK5 / Höhe bis 19,80 m

Für die Montage, Antransport, Gebrauchsüberlassung wird gesondert vergütet.
Menge: 220,000 m³

**2.7.320 Gebrauchsüberlassung Materialandienpodest**
Gebrauchsüberlassung des Materialandienpodests der Vorposition, je angefangene Woche ab Freigabe.
Menge: 13860,000 m³Wo

**2.7.330 Demontage Materialandienpodest**
Für die Demontage und den Abtransport.
Menge: 220,000 m³

**2.7.340 Montage Schutzlage**
Seekiefer hochgeführt dicht gestoßen auf vorbenanntem Podest;
hochgeführt bis zum Knieholm aus Seekieferplatten untereinander verschraubt

Für die Montage, Antransport, Gebrauchsüberlassung wird gesondert vergütet.
Menge: 10,000 m²

**2.7.350 Gebrauchsüberlassung Schutzlage**
Gebrauchsüberlassung der Schutzlage der Vorposition, je angefangene Woche ab Freigabe.
Menge: 660,000 m²Wo

**2.7.360 Demontage Schutzlage**
Für die Demontage und den Abtransport.
Menge: 10,000 m²

**2.7.370 Teilumbauten Gerüst**
bis zu 50 m² für die Demontage und Montage von Fenstern

Für die Montage und Fachgerechte Sichere Zwischenlagerung wird gesondert vergütet.
Menge: 250,000 m²

#### Untertitel 2.8 Bodenarbeiten geschützter Wurzelbereich

**2.8.10 Einmessarbeiten**
*** Pauschalposition
Einmessen von Kronentraufen in Bezug auf Überschneidung mit Kranfundamenten
gem. Baumschutzverordnung und DIN 18920.
Menge: 1,000 psch

**2.8.20 Aufnahme Gehwegplatten**
Demontage vorhandener Gehwegplatten im geschüzten Wurzelbereich
unterhalb der Kranstützen.
Platten nummerieren, geordnet auf der BE-Fläche zwischenlagern.

Bestandsdokumentation per Foto vor Aufnahme. Beschädigte Platten kennzeichnen und dem AG melden.
Menge: 16,000 m²

**2.8.30 Prüfen des Kronentraufbereichs auf Starkwurzeln**
Manuelles Freilegen und Druckluft-Saugexkavation
im geschützten Wurzelbereich bis 40 cm u. GOK.
Starkwurzeln = 5 cm Ø freilegen, dokumentieren.

Material seitlich auf der BE-Fläche zwischenlagern,
nach Befund bis 30 cm u. GOK wiedereinbauen.

Fotodokumentation. Inkl. Gerätevor-/nachhaltekosten.
Menge: 16,000 m²

**2.8.40 Mineralische Schicht, d=30cm, über Wurzeln einbauen**
Lieferung und lagenweiser Einbau einer wurzelverträglichen mineralischen Lastverteilungsschicht
(z. B. Lavaschotter, kf = 10?³ m/s, Feinkorn < 5 %) im gWB.

Schichtdicke mind. 30 cm nach Verdichtung.
Einbau mit Kleingeräten = 100 kg.

Materialnachweis vor Einbau der Bauleitung vorlegen.
Menge: 16,000 m³

**2.8.50 Mineralische Schicht, d=30cm, RC-Material entfernen**
Die mineralischen Lastverteilungsschicht aus der Vorposition rückbauen, abfahren und entsorgen.
Menge: 16,000 m³

**2.8.60 Sanierung des gWb**
Fachgerechte Sanierung des geschützten Wurzelbereichs durch einen zertifizierten Baumpflegefachbetrieb.
Bodenlockerung per Druckluft & Einbau Baumsubstrat.
Abschlussprotokoll mit Fotodokumentation an Bauleitung, AG und Bezirksamt.
Menge: 16,000 m²

**2.8.70 Einbau Gehwegplatten**
Platten nach Rückbau der Kranstützen über geschützten Wurzelbereichen geordnet gem. urspüngl. Anordnung wieder einbauen,
Ersatz beschädiger Platten auf Kosten des AN.
Menge: 16,000 m²

### Titel 3 Statik & Dokumentation

#### Untertitel 3.1 Planung

**3.1.10 Statik Kirchturm**
*** Pauschalposition
Erstellen der prüffähigen statischen Berechnung für den Gebäudeteil Kirchturm;

für alle in diesem LV beschriebenen und auszuführenden Gerüste, Treppentürme, Stahlträgerkonstruktionen und Bauaufzüge inkl.
Lastannahmen, Nachweisen und Dokumentation,
nach DIN EN 12811, DIN 4420 und TRBS 2121
in Abstimmung mit der Bauleitung, unter Berücksichtigung der am Gebäude gegebenen Verankerungsmöglichkeiten.

Die Leistung muss in einer den statischen Erfordernissen
angepassten und zulässigen Form ausgeführt werden.
Standort, Gründung, Lastabtragung und Befestigungsart der Gerüste sind vor Beginn der Arbeiten mit der örtlichen Bauleitung abzustimmen.
Übergabe der Statik an den AG
in digitaler Form zweifach als Pdf
und analog in Papierform.
Menge: 1,000 psch

**3.1.20 Prüfstatik Kirchturm**
*** Pauschalposition
Prüfung der Statik der vorh. Pos. durch einen bauaufsichtlich zugelassenen Prüfingenieur,

für alle in diesem LV beschriebenen und auszuführenden Gerüste, Treppentürme, Stahlträgerkonstruktionen und Bauaufzüge inkl.
Lastannahmen, Nachweisen, Dokumentation und Montagekonzept,
nach DIN EN 12811, DIN 4420 und TRBS 2121 in Abstimmung mit der Bauleitung, unter Berücksichtigung der am Gebäude gegebenen Verankerungsmöglichkeiten.

Die Leistung muss in einer den statischen Erfordernissen angepassten und zulässigen Form ausgeführt werden. Standort, Gründung, Lastabtragung und Befestigungsart der Gerüste sind vor Beginn der Arbeiten mit der örtlichen Bauleitung abzustimmen.

Übergabe der Prüfstatik an den AG in digitaler Form zweifach als PDF und analog in Papierform.
Menge: 1,000 psch

**3.1.30 Statik kleiner Turm Gemeindehaus**
*** Pauschalposition
Erstellen der prüffähigen statischen Berechnung für den Gebäudeteil Kleiner Turm & Gemeindehaus;

für alle in diesem LV beschriebenen und auszuführenden Gerüste und Gerüstteile inkl.
Lastannahmen, Nachweisen, Dokumentation und Montagekonzept,
nach DIN EN 12811, DIN 4420 und TRBS 2121
in Abstimmung mit der Bauleitung, unter Berücksichtigung der am Gebäude gegebenen Verankerungsmöglichkeiten.

Die Leistung muss in einer den statischen Erfordernissen
angepassten und zulässigen Form ausgeführt werden.
Standort, Gründung, Lastabtragung und Befestigungsart der Gerüste sind vor Beginn der Arbeiten mit der örtlichen Bauleitung abzustimmen.
Übergabe der Statik an den AG
in digitaler Form zweifach als Pdf
und analog in Papierform.
Menge: 1,000 psch

**3.1.40 Prüfstatik kleiner Turm Gemeindehaus**
*** Pauschalposition
Prüfung der Statik der vorh. Pos. durch einen bauaufsichtlich zugelassenen Prüfingenieur,

für alle in diesem LV beschriebenen und auszuführenden Gerüste und Gerüstteile inkl. Lastannahmen, Nachweisen, Dokumentation und Montagekonzept,
nach DIN EN 12811, DIN 4420 und TRBS 2121 in Abstimmung mit der Bauleitung, unter Berücksichtigung der am Gebäude gegebenen Verankerungsmöglichkeiten.

Die Leistung muss in einer den statischen Erfordernissen angepassten und zulässigen Form ausgeführt werden. Standort, Gründung, Lastabtragung und Befestigungsart der Gerüste sind vor Beginn der Arbeiten mit der örtlichen Bauleitung abzustimmen.

Übergabe der Prüfstatik an den AG in digitaler Form zweifach als PDF und analog in Papierform.
Menge: 1,000 psch

**3.1.50 Statik Materialpodest**
*** Pauschalposition
Erstellen der prüffähigen statischen Berechnung für das Materialpodest;

für alle in diesem LV beschriebenen und auszuführenden Gerüste Gerüstteile inkl.
Lastannahmen, Nachweisen, Dokumentation und Montagekonzept,
nach DIN EN 12811, DIN 4420 und TRBS 2121
in Abstimmung mit der Bauleitung, unter Berücksichtigung der am Gebäude gegebenen Verankerungsmöglichkeiten.

Die Leistung muss in einer den statischen Erfordernissen
angepassten und zulässigen Form ausgeführt werden.
Standort, Gründung, Lastabtragung und Befestigungsart der Gerüste sind vor Beginn der Arbeiten mit der örtlichen Bauleitung abzustimmen.
Übergabe der Statik an den AG
in digitaler Form zweifach als Pdf
und analog in Papierform.
Menge: 1,000 psch

**3.1.60 Prüfstatik Materialpodest**
*** Pauschalposition
Prüfung der Statik der vorh. Pos. durch einen bauaufsichtlich zugelassenen Prüfingenieur,

für alle in diesem LV beschriebenen und auszuführenden Gerüste und Gerüstteile
inkl. Lastannahmen, Nachweisen, Dokumentation und Montagekonzept,
nach DIN EN 12811, DIN 4420 und TRBS 2121 in Abstimmung mit der Bauleitung,
unter Berücksichtigung der am Gebäude gegebenen Verankerungsmöglichkeiten.

Die Leistung muss in einer den statischen Erfordernissen angepassten und zulässigen Form ausgeführt werden. Standort, Gründung, Lastabtragung und Befestigungsart der Gerüste sind vor Beginn der Arbeiten mit der örtlichen Bauleitung abzustimmen.

Übergabe der Prüfstatik an den AG in digitaler Form zweifach als PDF und analog in Papierform.
Menge: 1,000 psch

**3.1.70 Vor-Ort Begehung Bestandserfassung**
Durchführung einer gemeinsamen Begehung mit dem AG/Bauleitung vor Aufbau bzw. nach vollständigem Abbau des Gerüsts und Freigabe aller Flächen.

- Koordination und Abstimmung des Begehungstermins mit AG
- Begehung aller Fassadenabschnitte.
- Vergleichende Aufnahme gegenüber dem Ausgangsprotokoll
- Dokumentation von Veränderungen, neu aufgetretenen Schäden oder Beanstandungen
- Erstellung eines Abschluss-/Differenzprotokolls mit klarer Abgrenzung: Vorschaden / bauzeitlicher Schaden / Schaden durch Dritte
- Gemeinsame Unterzeichnung durch AN und AG/Bauleitung
Menge: 2,000 St

**3.1.80 3D-Aufmaß**
*** Pauschalposition
Erstellung eines digitalen Aufmaßes durch einen 3D-Laserscan, inklusive Erstellung einer 3D-Punktwolke als Grundlage der weiteren Gerüstplanung.
Menge: 1,000 psch

### Titel 4 Rüstung Kirchenschiff

#### Untertitel 4.1 Giebel Straßenseite / Prinzenallee

**4.1.10 Montage Arbeitsgerüst W09/LK4**
Erstellen und Abbauen Arbeits-und Schutzgerüst DIN EN 12811-1 und DIN 4420-1
Standgerüst; längenorientiert, Fassadengerüst DIN EN 12810-4
Befestigung in der Tragkonstruktion der Fassade am Mauerwerk, an senkrechten Bauwerksflächen
Standfläche waagerecht, direkt belastbar

Für die Montage, Antransport, Gebrauchsüberlassung wird gesondert vergütet.
Menge: 275,000 m²

**4.1.20 Gebrauchsüberlassung Arbeitsgerüst**
Gebrauchsüberlassung des Arbeitsgerüstes der Vorposition, je angefangene Woche ab Freigabe.
Menge: 17325,000 m²Wo

**4.1.30 Demontage Arbeitsgerüst W09/LK4**
Für die Demontage und den Abtransport.
Menge: 275,000 m²

**4.1.40 Montage Überbrückung über Eingangsportalen**
Gerüstträger in Gitterkonstruktion für die Überbrückung über den Eingangsportalen

Für die Montage, Antransport, Gebrauchsüberlassung wird gesondert vergütet.
Menge: 15,000 lfdm

**4.1.50 Gebrauchsüberlassung Überbrückung L=5m Zugang Südseite**
Gebrauchsüberlassung der Überbrückung der Vorposition, je angefangene Woche ab Freigabe.
Menge: 945,000 mWo

**4.1.60 Demontage Überbrückung Überbrückung L=5m Zugang Südseite**
Für die Demontage und den Abtransport.
Menge: 15,000 lfdm

**4.1.70 Montage Schutzlage auf Dach des Eingangsportals**
Für die Montage, Antransport, Gebrauchsüberlassung wird gesondert vergütet.
Menge: 20,000 m²

**4.1.80 Gebrauchsüberlassung Schutzlage**
Gebrauchsüberlassung der Schutzlage der Vorposition, je angefangene Woche ab Freigabe.
Menge: 1320,000 m²Wo

**4.1.90 Demontage Schutzlage in Trauflage**
Für die Demontage und den Abtransport.
Menge: 44,000 m²

**4.1.100 Montage Raumgerüst unterhalb im Eingangsportal**
Für die Montage, Antransport, Gebrauchsüberlassung wird gesondert vergütet.
Menge: 105,000 m³

**4.1.110 Gebrauchsüberlassung Raumgerüst**
Gebrauchsüberlassung des Raumgerüstes der Vorposition, je angefangene Woche ab Freigabe.
Menge: 6615,000 m³Wo

**4.1.120 Demontage Raumgerüst**
Für die Demontage und den Abtransport.
Menge: 105,000 m³

**4.1.130 Montage Überbrückung zur Zugänglichkeit innerhalb des Raumgerüstes**
Gerüstträger in Gitterkonstruktion für die Überbrückung zur Zugänglichkeit innerhalb des Raumgerüstes

Für die Montage, Antransport, Gebrauchsüberlassung wird gesondert vergütet.
Menge: 4,000 lfdm

**4.1.140 Gebrauchsüberlassung Überbrückung L=5m Zugang Südseite**
Gebrauchsüberlassung der Überbrückung der Vorposition, je angefangene Woche ab Freigabe.
Menge: 252,000 mWo

**4.1.150 Demontage Überbrückung Überbrückung L=5m Zugang Südseite**
Für die Demontage und den Abtransport.
Menge: 4,000 lfdm

**4.1.160 Demontage der Schutznetze und der 6 Achsen der Auskragung**
Für die Demontage und den Abtransport.
Menge: 15,000 lfdm

**4.1.170 Entsorgung der Schutznetze und Rohrkonstruktion**
*** Pauschalposition
Für die Demontage und den Abtransport.
Menge: 1,000 psch

**4.1.180 Montage Zulage Abtreppung**
der Arbeitslagen am Haupt-Giebel angepasst an Verlauf des Giebels abgetreppt mit max. 50 cm Stufen

Für die Montage, Antransport, Gebrauchsüberlassung wird gesondert vergütet.
Menge: 45,000 lfdm

**4.1.190 Gebrauchsüberlassung Zulage Abtreppung**
Gebrauchsüberlassung des Arbeitsgerüsts der Vorposition, je angefangene Woche ab Freigabe.
Menge: 2835,000 m²Wo

**4.1.200 Demontage Zulage/ Abtreppung**
Für die Demontage und den Abtransport.
Menge: 45,000 m²

**4.1.210 Montage Innengeländer Rückenschutz**
Rückenschutz
montieren, vorhalten und abbauen
nach DIN 4420 Teil1/DIN EN 12811-1,
Für die Montage, Antransport, Gebrauchsüberlassung wird gesondert vergütet.
Menge: 145,000 lfdm

**4.1.220 Gebrauchsüberlassung Innengeländer**
Gebrauchüberlassung der Innengeländer der Vorposition,
für jede weitere Woche ab Freigabe
Menge: 9135,000 mWo

**4.1.230 Demontage Innengeländer Rückenschutz**
Für die Demontage und Abtransport.
Menge: 145,000 lfdm

**4.1.240 Montage Konsolen 30 cm**
Einsetzen von einseitiger Konsolkonstruktion im System, zur Verbreiterung und zur Absturzsicherung

Einsatzbereich: Gerüstinnenseite zum Gebäude als Absturzsicherung

Für die Montage, Antransport, Gebrauchsüberlassung wird gesondert vergütet.
Menge: 145,000 lfdm

**4.1.250 Gebrauchsüberlassung Konsolen 30**
Gebrauchsüberlassung der Konsolen der Vorposition, je angefangene Woche ab Freigabe.
Menge: 9135,000 mWo

**4.1.260 Demontage Konsolen 30 cm**
Für die Demontage und den Abtransport.
Menge: 145,000 lfdm

#### Untertitel 4.2 Soldinerstraße

**4.2.10 Montage Arbeitsgerüst W09/LK4**
Erstellen und Abbauen Arbeits-und Schutzgerüst DIN EN 12811-1 und DIN 4420-1
Standgerüst; längenorientiert, Fassadengerüst DIN EN 12810-4
Befestigung in der Tragkonstruktion der Fassade am Mauerwerk, an senkrechten Bauwerksflächen
Standfläche waagerecht, direkt belastbar
Menge: 600,000 m²

**4.2.20 Gebrauchsüberlassung Arbeitsgerüst**
Gebrauchsüberlassung des Arbeitsgerüstes der Vorposition, je angefangene Woche ab Freigabe.
Menge: 37800,000 m²Wo

**4.2.30 Demontage Arbeitsgerüst W09/LK4**
Für die Demontage und den Abtransport,

Gerüst abbauen, einschl. Lösen der Verankerung, Abtransport, fachgerechte Entsorgung aller nicht wiederverwendbaren Gerüstbauteile und -materialien.
Menge: 600,000 m²

**4.2.40 Montage Umbauung der Strebepfeiler/Wandvorlagen bis 85 cm**
breit allseitig in jeder Arbeitslage bis zur Traufe/Höhe ca. 14 m

Für die Montage, Antransport, Gebrauchsüberlassung wird gesondert vergütet.
Menge: 3,000 St

**4.2.50 Gebrauchsüberlassung Umbauung**
Gebrauchsüberlassung der Umbauung der Vorposition, je angefangene Woche ab Freigabe.
Menge: 189,000 StWo

**4.2.60 Demontage Umbauung**
Für die Demontage und den Abtransport.
Menge: 3,000 St

**4.2.70 Montage Umbauung der Strebepfeiler/Wandvorlagen bis 85 cm**
breit allseitig in jeder Arbeitslage bis zur Traufe/Höhe ca. 24 m

Für die Montage, Antransport, Gebrauchsüberlassung wird gesondert vergütet.
Menge: 2,000 St

**4.2.80 Gebrauchsüberlassung Umbauung**
Gebrauchsüberlassung der Umbauung der Vorposition, je angefangene Woche ab Freigabe.
Menge: 126,000 StWo

**4.2.90 Demontage Umbauung**
Für die Demontage und den Abtransport.
Menge: 2,000 St

**4.2.100 Montage Raumgerüst auf den Umbauungen**
um die daraus emporstrebenden Fialtürme allseitig zu Umbauen

Für die Montage, Antransport, Gebrauchsüberlassung wird gesondert vergütet.
Menge: 3,000 St

**4.2.110 Gebrauchsüberlassung Raumgerüst**
Gebrauchsüberlassung des Raumgerüstes der Vorposition, je angefangene Woche ab Freigabe.
Menge: 189,000 StWo

**4.2.120 Demontage Raumgerüst**
Für die Demontage und den Abtransport.
Menge: 3,000 St

**4.2.130 Montage Überbrückung zur Zugänglichkeit innerhalb des Raumgerüstes**
Gerüstträger in Gitterkonstruktion für die Überbrückung zur Zugänglichkeit innerhalb des Raumgerüstes

Für die Montage, Antransport, Gebrauchsüberlassung wird gesondert vergütet.
Menge: 4,000 lfdm

**4.2.140 Gebrauchsüberlassung Überbrückung L=5m Zugang Südseite**
Gebrauchsüberlassung der Überbrückung der Vorposition, je angefangene Woche ab Freigabe.
Menge: 252,000 mWo

**4.2.150 Demontage Überbrückung Überbrückung L=5m Zugang Südseite**
Für die Demontage und den Abtransport.
Menge: 4,000 lfdm

**4.2.160 Montage Arbeitsgerüst W06/LK4, Höhenkote 7-25 m**
Erstellen und Abbauen Arbeits-und Schutzgerüst DIN EN 12811-1 und DIN 4420-1
Standgerüst; längenorientiert, Fassadengerüst DIN EN 12810-4
zwischen den Strebepfeilern, gekoppelt an vorbenanntem Arbeitsgerüst
Standfläche waagerecht, direkt belastbar

Für die Montage, Antransport, Gebrauchsüberlassung wird gesondert vergütet.
Menge: 260,000 m²

**4.2.170 Gebrauchsüberlassung Arbeitsgerüst**
Gebrauchsüberlassung des Arbeitsgerüstes der Vorposition, je angefangene Woche ab Freigabe.
Menge: 16380,000 m²Wo

**4.2.180 Demontage Arbeitsgerüst W06/LK4**
Für die Demontage und den Abtransport.
Menge: 260,000 m²

**4.2.190 Montage Auflagerpunkte**
auf abgetreppter Brüstung unter dem Kirchenfenster zur Aufnahme der inneren Auskragung;
aus Kantholz mit Keilen, verschraubt mit Kippspindelfüßen

Für die Montage, Antransport, Gebrauchsüberlassung wird gesondert vergütet.
Menge: 19,500 lfdm

**4.2.200 Gebrauchsüberlassung Auflagerpunkte**
Gebrauchsüberlassung der Auflagerpunkte der Vorposition, je angefangene Woche ab Freigabe.
Menge: 1228,500 mWo

**4.2.210 Demontage Auflagerpunkte**
Für die Demontage und den Abtransport.
Menge: 19,500 lfdm

**4.2.220 Montage Aussteifung**
mittels horizontalem Verband der vorbenannten Kippspindelfüßen auf Kantholz über der abgetreppten Brüstung unter dem Kirchenfenster zur Aufnahme der inneren Auskragung

Für die Montage, Antransport, Gebrauchsüberlassung wird gesondert vergütet.
Menge: 19,500 lfdm

**4.2.230 Gebrauchsüberlassung Aussteifung**
Gebrauchsüberlassung der Aussteifung der Vorposition, je angefangene Woche ab Freigabe.
Menge: 1228,500 mWo

**4.2.240 Demontage Aussteifung**
Für die Demontage und den Abtransport.
Menge: 19,500 lfdm

**4.2.250 Montage Dachdeckerfangschutz senkrecht**
Dachdeckerfangschutzgerüst im System des Fassadengerüstes als obere äußere Erweiterung des vorhandenen Fassadengerüstes durch zusätzliche senkrecht aufgehende Fangvorrichtung inklusive dem Schutznetz nach den Vorschriften der Berufsgenossenschaft bzw. nach DGUV aufbauen, vorhalten, instandhalten der Konstruktion und abschließend abbauen.

Bauart: DG ( Dachfanggerüst)
Fanglage: Klasse 1 Absturzöhe bis 2,00m

Für die Montage, Antransport, Gebrauchsüberlassung wird gesondert vergütet.
Menge: 24,500 lfdm

**4.2.260 Gebrauchsüberlassung Dachdeckerfangschutz**
Gebrauchsüberlassung des Dachdeckerfangschutzes der Vorposition, je angefangene Woche ab Freigabe.
Menge: 1543,300 mWo

**4.2.270 Demontage Dachdeckerfangschutz senkrecht**
Für die Demontage und den Abtransport.
Menge: 24,500 lfdm

**4.2.280 Montage Schutzlage in Trauflage**
Seekiefer hochgeführt an das Mauerwerk mit leichtem Gefälle nach außen

Für die Montage, Antransport, Gebrauchsüberlassung wird gesondert vergütet.
Menge: 24,500 lfdm

**4.2.290 Gebrauchsüberlassung Schutzlage**
Gebrauchsüberlassung der Schutzlage der Vorposition, je angefangene Woche ab Freigabe.
Menge: 1543,500 mWo

**4.2.300 Demontage Schutzlage in Trauflage**
Für die Demontage und den Abtransport.
Menge: 44,000 lfdm

**4.2.310 Montage straßenseitige Giebelüberbauung**
in der obersten Arbeitslage zur Anarbeitung der Klempnerbleche auf der Rückseite des Giebels über dem Steildach
Für die Montage, Antransport, Gebrauchsüberlassung wird gesondert vergütet.
Menge: 36,000 lfdm

**4.2.320 Gebrauchsüberlassung straßenseitige Giebelüberbauung**
Gebrauchsüberlassung der Giebelüberbauung der Vorposition, je angefangene Woche ab Freigabe.
Menge: 2268,000 mWo

**4.2.330 Demontage straßenseitige Giebelüberbauung**
Für die Demontage und den Abtransport.
Menge: 36,000 lfdm

**4.2.340 Montage Wandanker**
in den Strebepfeilern oberhalb der 3 Zinnen Dächer des Nebeneingangs zur Aufnahme der Gitterträgerbrücke, zur Aufnahme der inneren Auskragung
Für die Montage, Antransport, Gebrauchsüberlassung wird gesondert vergütet.
Menge: 4,000 St

**4.2.350 Gebrauchsüberlassung Wandanker**
Gebrauchsüberlassung der Wandanker der Vorposition, je angefangene Woche ab Freigabe.
Menge: 252,000 StWo

**4.2.360 Demontage Wandanker**
Für die Demontage und den Abtransport.
Menge: 4,000 St

**4.2.370 Montage Gitterträgerbrücke**
oberhalb der drei Zinnen auf vorbenannter Wandkonsolenkonstruktion

Für die Montage, Antransport, Gebrauchsüberlassung wird gesondert vergütet.
Menge: 12,000 lfdm

**4.2.380 Gebrauchsüberlassung Gitterträgerbrücke**
Gebrauchsüberlassung der Giebelüberbauung der Vorposition, je angefangene Woche ab Freigabe.
Menge: 756,000 mWo

**4.2.390 Demontage Gitterträgerbrücke**
Für die Demontage und den Abtransport.
Menge: 12,000 lfdm

**4.2.400 Montage vertikale Gitterträger**
vertikale Verstärkung im Bereich der 5 Kirchenfenster;
in den filigranen Strebepfeilern zwischen den einzelnen Fenstern darf nicht geankert werden

Für die Montage, Antransport, Gebrauchsüberlassung wird gesondert vergütet.
Menge: 72,000 lfdm

**4.2.410 Gebrauchsüberlassung vertikale Gitterträger**
Gebrauchsüberlassung der Giebelüberbauung der Vorposition, je angefangene Woche ab Freigabe.
Menge: 4536,000 mWo

**4.2.420 Demontage vertikale Gitterträger**
Für die Demontage und den Abtransport.
Menge: 72,000 lfdm

**4.2.430 Montage Innengeländer Rückenschutz**
Rückenschutz
montieren, vorhalten und abbauen
nach DIN 4420 Teil1/DIN EN 12811-1,
Für die Montage, Antransport, Gebrauchsüberlassung wird gesondert vergütet.
Menge: 75,000 lfdm

**4.2.440 Gebrauchsüberlassung Innengeländer**
Gebrauchüberlassung der Innengeländer der Vorposition,
für jede weitere Woche ab Freigabe
Menge: 4536,000 mWo

**4.2.450 Demontage Innengeländer Rückenschutz**
Für die Demontage und Abtransport.
Menge: 75,000 lfdm

#### Untertitel 4.3 Hof Nordseite

**4.3.10 Montage Arbeitsgerüst W09/LK4**
Erstellen und Abbauen Arbeits-und Schutzgerüst DIN EN 12811-1 und DIN 4420-1
Standgerüst; längenorientiert, Fassadengerüst DIN EN 12810-4
Befestigung in der Tragkonstruktion der Fassade am Mauerwerk, an senkrechten Bauwerksflächen
Standfläche waagerecht, direkt belastbar

Für die Montage, Antransport, Gebrauchsüberlassung wird gesondert vergütet.
Menge: 600,000 m²

**4.3.20 Gebrauchsüberlassung Arbeitsgerüst**
Gebrauchsüberlassung des Arbeitsgerüstes der Vorposition, je angefangene Woche ab Freigabe.
Menge: 37800,000 m²Wo

**4.3.30 Demontage Arbeitsgerüst W09/LK4**
Für die Demontage und den Abtransport.
Menge: 600,000 m²

**4.3.40 Montage Umbauung der Wandvorlagen bis 85 cm**
breit allseitig in jeder Arbeitslage bis zur Traufe/Höhe ca. 14 m

Für die Montage, Antransport, Gebrauchsüberlassung wird gesondert vergütet.
Menge: 3,000 St

**4.3.50 Gebrauchsüberlassung Umbauung**
Gebrauchsüberlassung der Umbauung der Vorposition, je angefangene Woche ab Freigabe.
Menge: 189,000 StWo

**4.3.60 Demontage Umbauung**
Für die Demontage und den Abtransport.
Menge: 3,000 St

**4.3.70 Montage Umbauung der Wandvorlagen bis 85 cm**
breit allseitig in jeder Arbeitslage bis zur Traufe/Höhe ca. 24 m

Für die Montage, Antransport, Gebrauchsüberlassung wird gesondert vergütet.
Menge: 2,000 St

**4.3.80 Gebrauchsüberlassung Umbauung**
Gebrauchsüberlassung der Umbauung der Vorposition, je angefangene Woche ab Freigabe.
Menge: 126,000 StWo

**4.3.90 Demontage Umbauung**
Für die Demontage und den Abtransport.
Menge: 2,000 St

**4.3.100 Montage Raumgerüst auf den Umbauungen**
um die daraus emporstrebenden Fialtürme allseitig zu Umbauen

Für die Montage, Antransport, Gebrauchsüberlassung wird gesondert vergütet.
Menge: 3,000 St

**4.3.110 Gebrauchsüberlassung Raumgerüst**
Gebrauchsüberlassung des Raumgerüstes der Vorposition, je angefangene Woche ab Freigabe.
Menge: 189,000 StWo

**4.3.120 Demontage Raumgerüst**
Für die Demontage und den Abtransport.
Menge: 3,000 St

**4.3.130 Montage Arbeitsgerüst W06/LK4**
Erstellen und Abbauen Arbeits-und Schutzgerüst DIN EN 12811-1 und DIN 4420-1
Standgerüst; längenorientiert, Fassadengerüst DIN EN 12810-4
zwischen den Strebepfeilern, gekoppelt an vorbenanntem Arbeitsgerüst
Standfläche waagerecht, direkt belastbar

Für die Montage, Antransport, Gebrauchsüberlassung wird gesondert vergütet.
Menge: 260,000 m²

**4.3.140 Gebrauchsüberlassung Arbeitsgerüst**
Gebrauchsüberlassung des Arbeitsgerüstes der Vorposition, je angefangene Woche ab Freigabe.
Menge: 16380,000 m²Wo

**4.3.150 Demontage Arbeitsgerüst W06/LK4**
Für die Demontage und den Abtransport.
Menge: 260,000 m²

**4.3.160 Montage Auflagerpunkte**
auf abgetreppter Brüstung unter dem Kirchenfenster zur Aufnahme der inneren Auskragung;
aus Kantholz mit Keilen, verschraubt mit Kippspindelfüßen

Für die Montage, Antransport, Gebrauchsüberlassung wird gesondert vergütet.
Menge: 19,500 lfdm

**4.3.170 Gebrauchsüberlassung Auflagerpunkte**
Gebrauchsüberlassung der Auflagerpunkte der Vorposition, je angefangene Woche ab Freigabe.
Menge: 1228,500 mWo

**4.3.180 Demontage Auflagerpunkte**
Für die Demontage und den Abtransport.
Menge: 19,500 lfdm

**4.3.190 Montage Aussteifung**
mittels horizontalem Verband der vorbenannten Kippspindelfüßen auf Kantholz über der abgetreppten Brüstung unter dem Kirchenfenster zur Aufnahme der inneren Auskragung

Für die Montage, Antransport, Gebrauchsüberlassung wird gesondert vergütet.
Menge: 19,500 lfdm

**4.3.200 Gebrauchsüberlassung Aussteifung**
Gebrauchsüberlassung der Aussteifung der Vorposition, je angefangene Woche ab Freigabe.
Menge: 1228,500 mWo

**4.3.210 Demontage Aussteifung**
Für die Demontage und den Abtransport.
Menge: 19,500 lfdm

**4.3.220 Montage Dachdeckerfangschutz senkrecht**
Dachdeckerfangschutzgerüst im System des Fassadengerüstes als obere äußere Erweiterung des vorhandenen Fassadengerüstes durch zusätzliche senkrecht aufgehende Fangvorrichtung inklusive dem Schutznetz nach den Vorschriften der Berufsgenossenschaft bzw. nach DGUV aufbauen, vorhalten, instandhalten der Konstruktion und abschließend abbauen.

Bauart: DG ( Dachfanggerüst)
Fanglage: Klasse 1 Absturzöhe bis 2,00m

Für die Montage, Antransport, Gebrauchsüberlassung wird gesondert vergütet.
Menge: 24,500 lfdm

**4.3.230 Gebrauchsüberlassung Dachdeckerfangschutz**
Gebrauchsüberlassung des Dachdeckerfangschutzes der Vorposition, je angefangene Woche ab Freigabe.
Menge: 1543,300 mWo

**4.3.240 Demontage Dachdeckerfangschutz senkrecht**
Für die Demontage und den Abtransport.
Menge: 24,500 lfdm

**4.3.250 Montage Schutzlage in Trauflage**
Seekiefer hochgeführt an das Mauerwerk mit leichtem Gefälle nach außen

Für die Montage, Antransport, Gebrauchsüberlassung wird gesondert vergütet.
Menge: 24,500 lfdm

**4.3.260 Gebrauchsüberlassung Schutzlage**
Gebrauchsüberlassung der Schutzlage der Vorposition, je angefangene Woche ab Freigabe. .
Menge: 1543,300 mWo

**4.3.270 Demontage Schutzlage in Trauflage**
Für die Demontage und den Abtransport.
Menge: 44,000 lfdm

**4.3.280 Montage straßenseitige Giebelüberbauung**
in der obersten Arbeitslage zur Anarbeitung der Klempnerbleche auf der Rückseite des Giebels über dem Steildach
Für die Montage, Antransport, Gebrauchsüberlassung wird gesondert vergütet.
Menge: 36,000 lfdm

**4.3.290 Gebrauchsüberlassung straßenseitige Giebelüberbauung**
Gebrauchsüberlassung der Gübelüberbauung der Vorposition, je angefangene Woche ab Freigabe.
Menge: 2268,000 mWo

**4.3.300 Demontage straßenseitige Giebelüberbauung**
Für die Demontage und den Abtransport.
Menge: 36,000 lfdm

**4.3.310 Montage Wandanker**
in den Strebepfeilern oberhalb der 3 Zinnen Dächer des Nebeneingangs zur Aufnahme der Gitterträgerbrücke, zur Aufnahme der inneren Auskragung
Für die Montage, Antransport, Gebrauchsüberlassung wird gesondert vergütet.
Menge: 4,000 St

**4.3.320 Gebrauchsüberlassung Wandanker**
Gebrauchsüberlassung der Wankanker der Vorposition, je angefangene Woche ab Freigabe.
Menge: 252,000 StWo

**4.3.330 Demontage Wandanker**
Für die Demontage und den Abtransport.
Menge: 4,000 St

**4.3.340 Montage Gitterträgerbrücke**
oberhalb der drei Zinnen auf vorbenannter Wandkonsolenkonstruktion

Für die Montage, Antransport, Gebrauchsüberlassung wird gesondert vergütet.
Menge: 12,000 lfdm

**4.3.350 Gebrauchsüberlassung Gitterträgerbrücke**
Gebrauchsüberlassung der Gitterträgerbrücke der Vorposition, je angefangene Woche ab Freigabe.
Menge: 756,000 mWo

**4.3.360 Demontage Gitterträgerbrücke**
Für die Demontage und den Abtransport.
Menge: 12,000 lfdm

**4.3.370 Montage vertikale Gitterträger**
vertikale Verstärkung im Bereich der 5 Kirchenfenster;
in den filigranen Strebepfeilern zwischen den einzelnen Fenstern darf nicht geankert werden

Für die Montage, Antransport, Gebrauchsüberlassung wird gesondert vergütet.
Menge: 72,000 lfdm

**4.3.380 Gebrauchsüberlassung vertikale Gitterträger**
Gebrauchsüberlassung der vertikalen Gitterträger der Vorposition, je angefangene Woche ab Freigabe.
Menge: 4536,000 mWo

**4.3.390 Demontage vertikale Gitterträger**
Für die Demontage und den Abtransport.
Menge: 72,000 lfdm

**4.3.400 Montage Innengeländer Rückenschutz**
Rückenschutz
montieren, vorhalten und abbauen
nach DIN 4420 Teil1/DIN EN 12811-1,
Für die Montage, Antransport, Gebrauchsüberlassung wird gesondert vergütet.
Menge: 75,000 lfdm

**4.3.410 Gebrauchsüberlassung Innengeländer**
Gebrauchüberlassung der Innengeländer der Vorposition,
für jede weitere Woche ab Freigabe
Menge: 4725,000 mWo

**4.3.420 Demontage Innengeländer Rückenschutz**
Für die Demontage und Abtransport.
Menge: 75,000 lfdm

**4.3.430 Montage Überbrückung**
zur Gewährleistung der Zugänglichkeit des Kircheninnenraumes

Für die Montage, Antransport, Gebrauchsüberlassung wird gesondert vergütet.
Menge: 4,000 lfdm

**4.3.440 Gebrauchsüberlassung Überbrückung**
Gebrauchsüberlassung der Überbrückung der Vorposition, je angefangene Woche ab Freigabe.
Menge: 252,000 mWo

**4.3.450 Demontage Überbrückung**
Für die Demontage und den Abtransport.
Menge: 4,000 lfdm

#### Untertitel 4.4 Chor, Apsis, Anbauten

**4.4.10 Montage Arbeitsgerüst W09/LK4**
Erstellen Arbeits-und Schutzgerüst DIN EN 12811-1 und DIN 4420-1
Standgerüst; längenorientiert, Fassadengerüst DIN EN 12810-4
Befestigung in der Tragkonstruktion der Fassade am Mauerwerk, an senkrechten Bauwerksflächen
Standfläche waagerecht, direkt belastbar

Für die Montage, Antransport, Gebrauchsüberlassung wird gesondert vergütet.
Menge: 250,000 m²

**4.4.20 Gebrauchsüberlassung Arbeitsgerüst**
Gebrauchsüberlassung des Arbeitsgerüstes der Vorposition, je angefangene Woche ab Freigabe.
Menge: 17750,000 m²Wo

**4.4.30 Demontage Arbeitsgerüst W09/LK4**
Für die Demontage und den Abtransport.
Menge: 250,000 m²

**4.4.40 Montage Arbeitsgerüst W09/LK4**
Erstellen Arbeits-und Schutzgerüst DIN EN 12811-1 und DIN 4420-1
Standgerüst; längenorientiert, Fassadengerüst DIN EN 12810-4
zwischen den Strebepfeilern, gekoppelt an vorbenanntem Arbeitsgerüst
Standfläche waagerecht, direkt belastbar

Für die Montage, Antransport, Gebrauchsüberlassung wird gesondert vergütet.
Menge: 60,000 m²

**4.4.50 Gebrauchsüberlassung Arbeitsgerüst**
Gebrauchsüberlassung des Arbeitsgerüstes der Vorposition, je angefangene Woche ab Freigabe.
Menge: 3780,000 m²Wo

**4.4.60 Demontage Arbeitsgerüst W06/LK4**
Für die Demontage und den Abtransport.
Menge: 60,000 m²

**4.4.70 Montage Innengeländer Rückenschutz**
Rückenschutz
montieren, vorhalten und abbauen
nach DIN 4420 Teil1/DIN EN 12811-1,
Für die Montage, Antransport, Gebrauchsüberlassung wird gesondert vergütet.
Menge: 75,000 lfdm

**4.4.80 Gebrauchsüberlassung Innengeländer**
Gebrauchüberlassung der Innengeländer der Vorposition,
für jede weitere Woche ab Freigabe
Menge: 4725,000 mWo

**4.4.90 Demontage Innengeländer Rückenschutz**
Für die Demontage und Abtransport.
Menge: 75,000 lfdm

**4.4.100 Montage Umbauung der Wandvorlagen bis 85 cm**
breit allseitig in jeder Arbeitslage bis zur Traufe/Höhe ca. 10 m

Für die Montage, Antransport, Gebrauchsüberlassung wird gesondert vergütet.
Menge: 4,000 St

**4.4.110 Gebrauchsüberlassung Umbauung**
Gebrauchsüberlassung der Umbauung der Vorposition, je angefangene Woche ab Freigabe.
Menge: 252,000 StWo

**4.4.120 Demontage Umbauung**
Für die Demontage und den Abtransport.
Menge: 4,000 St

**4.4.130 Montage Raumgerüst auf den Umbauungen**
um die daraus emporstrebenden Fialtürme allseitig zu Umbauen

Für die Montage, Antransport, Gebrauchsüberlassung wird gesondert vergütet.
Menge: 1,000 St

**4.4.140 Gebrauchsüberlassung Raumgerüst**
Gebrauchsüberlassung des Raumgerüstes der Vorposition, je angefangene Woche ab Freigabe.
Menge: 53,000 StWo

**4.4.150 Demontage Raumgerüst**
Für die Demontage und den Abtransport.
Menge: 1,000 St

**4.4.160 Montage Auskragung**
mittels horizontalem Verband der vorbenannten Kippspindelfüßen auf Kantholz über der abgetreppten Brüstung unter dem Kirchenfenster zur Aufnahme der inneren Auskragung

Für die Montage, Antransport, Gebrauchsüberlassung wird gesondert vergütet.
Menge: 1,000 St

**4.4.170 Gebrauchsüberlassung Auskragung**
Gebrauchsüberlassung der Auskragung der Vorposition, je angefangene Woche ab Freigabe.
Menge: 63,000 StWo

**4.4.180 Demontage Auskragung**
Für die Demontage und den Abtransport.
Menge: 1,000 St

**4.4.190 Montage Lastturm**
7 m Höhe
2 St zur Aufnahme der Brücken über der Sakristei

Für die Montage, Antransport, Gebrauchsüberlassung wird gesondert vergütet.
Menge: 16,000 m³

**4.4.200 Gebrauchsüberlassung Lastturm**
Gebrauchsüberlassung des Lastturmes der Vorposition, je angefangene Woche ab Freigabe.
Menge: 1008,000 m³Wo

**4.4.210 Demontage Lastturm**
Für die Demontage und den Abtransport.
Menge: 16,000 m³

**4.4.220 Montage Wandanker**
in den Strebepfeilern oberhalb der 3 Zinnen Dächer des Nebeneingangs zur Aufnahme der Gitterträgerbrücke, zur Aufnahme der inneren Auskragung
Für die Montage, Antransport, Gebrauchsüberlassung wird gesondert vergütet.
Menge: 4,000 St

**4.4.230 Gebrauchsüberlassung Wandanker**
Gebrauchsüberlassung der Wandanker der Vorposition, je angefangene Woche ab Freigabe.
Menge: 25,000 StWo

**4.4.240 Demontage Wandanker**
Für die Demontage und den Abtransport.
Menge: 4,000 St

**4.4.250 Montage Gitterträgerbrücke**
oberhalb der Sakristei auf vorbenannter Wandkonsolenkonstruktion

Für die Montage, Antransport, Gebrauchsüberlassung wird gesondert vergütet.
Menge: 12,000 lfdm

**4.4.260 Gebrauchsüberlassung Gitterträgerbrücke**
Gebrauchsüberlassung der Gitterträgerbrücke der Vorposition, je angefangene Woche ab Freigabe.
Menge: 756,000 mWo

**4.4.270 Demontage Gitterträgerbrücke**
Für die Demontage und den Abtransport.
Menge: 12,000 lfdm

**4.4.280 Montage Schutzlage**
dicht gestoßen auf Dach der Sakristei; hochgeführt an der Giebelwand des Kirchenschiffes bis 50cm aus Seekieferplatten untereinander verschraubt

Für die Montage, Antransport, Gebrauchsüberlassung wird gesondert vergütet.
Menge: 24,000 m²

**4.4.290 Gebrauchsüberlassung Schutzlage**
Gebrauchsüberlassung der Schutzlage der Vorposition, je angefangene Woche ab Freigabe. .
Menge: 1512,000 m²Wo

**4.4.300 Demontage Schutzlage**
Für die Demontage und den Abtransport.
Menge: 24,000 m²

**4.4.310 Montage Innengeländer Rückenschutz**
Rückenschutz
montieren, vorhalten und abbauen
nach DIN 4420 Teil1/DIN EN 12811-1,
Für die Montage, Antransport, Gebrauchsüberlassung wird gesondert vergütet.
Menge: 23,000 lfdm

**4.4.320 Gebrauchsüberlassung Innengeländer**
Gebrauchüberlassung der Innengeländer der Vorposition,
für jede weitere Woche ab Freigabe
Menge: 1449,000 mWo

**4.4.330 Demontage Innengeländer Rückenschutz**
Für die Demontage und Abtransport.
Menge: 23,000 lfdm

**4.4.340 Montage Überbrückung**
der Zugänge

Für die Montage, Antransport, Gebrauchsüberlassung wird gesondert vergütet.
Menge: 8,500 lfdm

**4.4.350 Gebrauchsüberlassung Überbrückung**
Gebrauchsüberlassung der Überbrückung der Vorposition, je angefangene Woche ab Freigabe.
Menge: 535,500 mWo

**4.4.360 Demontage Überbrückung**
Für die Demontage und den Abtransport.
Menge: 8,500 lfdm

**4.4.370 Montage Dachdeckerfangschutz senkrecht**
Dachdeckerfangschutzgerüst im System des Fassadengerüstes als obere äußere Erweiterung des vorhandenen Fassadengerüstes durch zusätzliche senkrecht aufgehende Fangvorrichtung inklusive dem Schutznetz nach den Vorschriften der Berufsgenossenschaft bzw. nach DGUV aufbauen, vorhalten, instandhalten der Konstruktion und abschließend abbauen.

Bauart: DG ( Dachfanggerüst)
Fanglage: Klasse 1 Absturzöhe bis 2,00m

Für die Montage, Antransport, Gebrauchsüberlassung wird gesondert vergütet.
Menge: 8,500 lfdm

**4.4.380 Gebrauchsüberlassung Dachdeckerfangschutz**
Gebrauchsüberlassung des Dachdeckerfangschutzes der Vorposition, je angefangene Woche ab Freigabe.
Menge: 85,050 mWo

**4.4.390 Demontage Dachdeckerfangschutz senkrecht**
Für die Demontage und den Abtransport.
Menge: 8,500 lfdm

**4.4.400 Montage Schutzlage**
Seekiefer hochgeführt dicht gestoßen auf vorbenanntem Podest;
hochgeführt bis zum Knieholm aus Seekieferplatten untereinander verschraubt

Für die Montage, Antransport, Gebrauchsüberlassung wird gesondert vergütet.
Menge: 35,500 m²

**4.4.410 Gebrauchsüberlassung Schutzlage**
Gebrauchsüberlassung der Schutzlage der Vorposition, je angefangene Woche ab Freigabe. .
Menge: 2236,500 m²Wo

**4.4.420 Demontage Schutzlage**
Für die Demontage und den Abtransport.
Menge: 35,500 m²

**4.4.430 Montage Überlagen**
im Bereich der beiden Turmaufbauten
Für die Montage, Antransport, Gebrauchsüberlassung wird gesondert vergütet.
Menge: 17,000 lfdm

**4.4.440 Gebrauchsüberlassung Überlagen**
Gebrauchüberlassung der Überlagen der Vorposition,
für jede weitere Woche ab Freigabe
Menge: 1071,000 mWo

**4.4.450 Demontage Überlagen**
Für die Demontage und Abtransport.
Menge: 17,000 lfdm

#### Untertitel 4.5 Innen Dachraum

**4.5.10 Öffnung in Dachhaut herstellen**
Der Hauptzugang in den Dachraum für die Dauer der Dekontaminationsarbeiten wird durch die Herstellung einer Zugangsgaube in der Dachfläche geschaffen. Diese Position umfasst die Herstellung der hierfür erforderlichen Öffnung in der Dachhaut als Vorbereitung für die Montage der Zugangsgaube gemäß den Folgepositionen.

Die vorhandene Dachdeckung besteht aus einer Biberschwanzdeckung, die direkt auf der Holzunterkonstruktion verlegt ist.

Die Biberschwanzdeckung im Bereich der späteren Gaubenöffnung einschließlich der erforderlichen Anschlüsse an der Traufe sowie im Bereich der unteren Anschlüsse vorhandener Dachdurchdringungen vorsichtig aufnehmen. Die Holzunterkonstruktion ist im für die Herstellung der Öffnung (ca. 3x2,5m) erforderlichen Umfang auszusparen.

Die aufgenommenen Biberschwanzziegel sind zur BE-Fläche zu transportieren, dort gegen Beschädigung und Witterungseinflüssen geschützt fachgerecht zwischenzulagern.

Beschädigte oder im Zuge der Arbeiten unbrauchbar gewordene Biberschwanzziegel sind auszubauen und gemäß den Entsorgungspositionen des Kapitels Entsorgung fachgerecht zu entsorgen.

Die Lieferung und Montage der Zugangsgaube sind nicht Bestandteil dieser Position.

Das Wiederverschließen der Dachöffnung nach Abschluss der Dekontaminationsarbeiten ist nicht Bestandteil dieser Position. Die Wiederherstellung der Dachdeckung einschließlich aller hierfür erforderlichen Arbeiten erfolgt im Gewerk Dachdeckung.
Menge: 1,000 m³Wo

**4.5.20 Montage Zugangsgaube**
Montage einer Zugangsgaube
lichte Durchgangshöhe innen 3 m
mit Leerrahmen für eine Bautür.

Für die Montage, Antransport, Gebrauchsüberlassung wird gesondert vergütet.
Menge: 1,000 m²

**4.5.30 Gebrauchsüberlassung Zugangsgaube**
Gebrauchsüberlassung der Zugangsgaube der Vorposition, je angefangene Woche ab Freigabe.
Menge: 36,000 m²Wo

**4.5.40 Demontage Zugangsgaube**
Für die Demontage und den Abtransport.
Menge: 1,000 m²

**4.5.50 Montage Andichtung**
temporär an die Dachhaut umlaufend um die Gaube
Für die Montage, Antransport.
Menge: 1,000 St

**4.5.60 Demontage Andichtung**
Für die Demontage und den Abtransport.
Menge: 1,000 St

**4.5.70 Montage Raumgerüst über Arbeitsplateau**
mit Gitterträgernin Kopflager
zur Aufnahme einer nachbenannten Laufschienenanlage zum Abtransport der Bigpacks mit kontaminierten Inhalten.

Für die Montage, Antransport, Gebrauchsüberlassung wird gesondert vergütet.
Menge: 55,000 m³

**4.5.80 Gebrauchsüberlassung Raumgerüst**
Gebrauchsüberlassung des Raumgerüstes der Vorposition, je angefangene Woche ab Freigabe.
Menge: 1980,000 m³Wo

**4.5.90 Demontage Raumgerüst**
Für die Demontage und den Abtransport.
Menge: 55,000 m³

**4.5.100 Montage Laufschiene**
inklusive Laufwagenanlage an vorbenanntem Gitterträger vom Innengerüst für den Seilzug.
Für die Montage, Antransport, Gebrauchsüberlassung wird gesondert vergütet.
Menge: 15,000 lfdm

**4.5.110 Gebrauchsüberlassung Laufschiene**
Gebrauchsüberlassung der Laufschiene der Vorposition, je angefangene Woche ab Freigabe.
Menge: 540,000 mWo

**4.5.120 Demontage Laufschiene**
Für die Demontage und den Abtransport.
Menge: 15,000 lfdm

**4.5.130 Montage Seilzug**
elektrisch, mit Stahlseil bis 500 kg, Stufenlos steuerbar
Seillänge bis 30,00m

Für die Montage und Anlieferung,
Gebrauchsüberlassung wird gesondert vergütet.
Menge: 1,000 St

**4.5.140 Gebrauchsüberlassung Seilzug**
Gebrauchsüberlassung des Seilzugs der Vorposition,
je angefangene Woche ab Freigabe.
Menge: 36,000 StWo

**4.5.150 Demontage Seilzug**
Für die Demontage und Abtransport
Menge: 1,000 St

**4.5.160 Montage Bautür**
einflügelig

Für die Montage und Anlieferung,
Gebrauchsüberlassung wird gesondert vergütet.
Menge: 1,000 St

**4.5.170 Gebrauchsüberlassung Bautür**
Gebrauchsüberlassung der Bautür der Vorposition,
je angefangene Woche ab Freigabe.
Menge: 36,000 StWo

**4.5.180 Demontage Bautür**
Für die Demontage und Abtransport
Menge: 1,000 St

**4.5.190 Montage Übergang**
3 m breit und 5 m lang vom äußeren Materialandienpodest zum inneren Arbeitsplateau;
als Gitterträger Brücke, mit Zwischenlager auf der äußeren Wand im Bereich der Fußpfette des Daches nach Gegebenheit, im Anschluss an die temporäre Aufnahme der Dachhaut

Für die Montage und Anlieferung,
Gebrauchsüberlassung wird gesondert vergütet.
Menge: 5,000 lfdm

**4.5.200 Gebrauchsüberlassung Übergang**
Gebrauchsüberlassung des Übergangs der Vorposition,
je angefangene Woche ab Freigabe.
Menge: 180,000 mWo

**4.5.210 Demontage Übergang**
Für die Demontage und Abtransport
Menge: 5,000 lfdm

**4.5.220 Montage Arbeitsplataeu LK4**
im Inneren ca. 3 x 14 m angepasst an die UK dem Verlauf der Gewölbedecke folgend;
inklusive intergrierter Stufen, nicht mehr als 17,5 cm Steigerung;
abgetreppt mit max. 50 cm Stufen

Für die Montage, Antransport, Gebrauchsüberlassung wird gesondert vergütet.
Menge: 42,000 m²

**4.5.230 Gebrauchsüberlassung Arbeitsplateau**
Gebrauchsüberlassung des Arbeitsplateaus der Vorposition, je angefangene Woche ab Freigabe.
Menge: 1512,000 m²Wo

**4.5.240 Demontage Arbeitsplataeu**
Für die Demontage und den Abtransport.
Menge: 42,000 m²

**4.5.250 Montage Absturzsicherung**
3teilig;
umlaufend an vorgeschriebenem Arbeitsplateau

Für die Montage, Antransport, Gebrauchsüberlassung wird gesondert vergütet.
Menge: 85,000 lfdm

**4.5.260 Gebrauchsüberlassung Absturzsicherung**
Gebrauchsüberlassung der Absturzsicherung der Vorposition,
je angefangene Woche ab Freigabe.
Menge: 3060,000 mWo

**4.5.270 Demontage Absturzsicherung**
Für die Demontage und Abtransport
Menge: 85,000 lfdm

**4.5.280 Montage Tragkonstruktion**
aus Gitterträgerbrücken zur Überbrückung der darunter liegen Gewölbedecke;
die als UK des Arbeitsplateaus oberhalb der Gewölbe errichtet werden müssen, zur Einrichtung der Ankerpunkte ist ausschließlich auf den Graten des Gewölbes zu laufen

Für die Montage, Antransport, Gebrauchsüberlassung wird gesondert vergütet.
Menge: 103,000 lfdm

**4.5.290 Gebrauchsüberlassung Tragkonstruktion**
Gebrauchsüberlassung der Absturzsicherung der Vorposition,
je angefangene Woche ab Freigabe.
Menge: 3708,000 mWo

**4.5.300 Demontage Tragkonstruktion**
Für die Demontage und Abtransport
Menge: 103,000 lfdm

**4.5.310 Montage Wandkonsolen**
an der Giebelwand innen, zur Aufnahme der Tragkonstruktion

Für die Montage, Antransport, Gebrauchsüberlassung wird gesondert vergütet.
Menge: 103,000 lfdm

**4.5.320 Gebrauchsüberlassung Wandkonsolen**
Gebrauchsüberlassung der Wandkonsolen der Vorposition, je angefangene Woche ab Freigabe.
Menge: 3708,000 mWo

**4.5.330 Demontage Wandkonsolen**
Für die Demontage und den Abtransport.
Menge: 103,000 lfdm

**4.5.340 Montage Auflager**
aus doppelt T-Trägern HEB 140 auf der Wandkrone zwischen Kirchenschiff und Apsis

Für die Montage, Antransport, Gebrauchsüberlassung wird gesondert vergütet.
Menge: 5,000 lfdm

**4.5.350 Gebrauchsüberlassung Auflager**
Gebrauchsüberlassung der Auflager der Vorposition,
je angefangene Woche ab Freigabe.
Menge: 180,000 mWo

**4.5.360 Demontage Auflager**
Für die Demontage und Abtransport
Menge: 5,000 lfdm

**4.5.370 Montage Gerüsttreppe/Treppenturm LK3**
von unterem Gewölbe auf obere Gewölbeebenen im Inneren des Dachraumes

Höhe bis ca. 5 m über Geländeoberkante nach DIN EN 12811-1, einläufig, lichte Mindestbreite 600mm, mit Zwischenpodesten in vertikalen Raster von 2,00m Bauhöhe 5 m

Für die Montage, Antransport, Gebrauchsüberlassung wird gesondert vergütet.
Menge: 25,000 stgm

**4.5.380 Gebrauchsüberlassung Gerüsttreppe**
Gebrauchsüberlassung des Treppenturms der Vorposition, je angefangene Woche ab Freigabe.
Menge: 900,000 mWo

**4.5.390 Demontage Gerüsttreppe/Treppenturm LK3**
Für die Demontage und Abtransport
Menge: 25,000 stgm

**4.5.400 Liefern, Schutznetz 1. Ebene**
Schutzfangnetz gemäß DIN EN 1263-1 aus hochfestem Polypropylen liefern.

Das Schutzfangnetz ist für den temporären Einsatz als Auffangeinrichtung bei Dachdeckerarbeiten vorgesehen. Einbauort: Dachraum neben der Kuppel, Einbauhöhe ca. +5,00 m über OKFF.

Die Montage des Schutzfangnetzes ist nicht Bestandteil dieser Position. Die Montage erfolgt bauseits durch einen zertifizierten Industriekletterbetrieb, der im Gewerk „Dekontamination“ beauftragt wird.

Der Auftragnehmer hat das Schutzfangnetz einschließlich aller für die Montage erforderlichen Systemkomponenten (z. B. Verbindungsmittel, Anschlag- und Befestigungselemente gemäß Herstellervorgaben) zu liefern. Die Montage erfolgt nach Einweisung sowie unter fachlicher Begleitung und Anwesenheit des Auftragnehmers bzw. eines vom Hersteller autorisierten Fachkundigen, soweit dies nach Herstellerangaben für die ordnungsgemäße Installation erforderlich ist.

Alle erforderlichen Unterlagen, einschließlich Herstellerangaben, Montageanleitung sowie Nachweise zur Konformität mit DIN EN 1263-1, sind mit der Lieferung zu übergeben.
Menge: 580,000 m²

**4.5.410 Vorhaltung Schutznetz 1. Ebene**
Vorhaltung des Schutznetz der Vorposition.
Menge: 20880,000 m²Wo

**4.5.420 Abfahren Schutznetz 1. Ebene**
Schutzfangnetz nach Abschluss der Dachdeckerarbeiten übernehmen, von der Baustelle abtransportieren und fachgerecht verwerten bzw. entsorgen.

Die Demontage des Schutzfangnetzes ist nicht Bestandteil dieser Position. Diese erfolgt bauseits durch den im Gewerk „Dekontamination“ beauftragten, zertifizierten Industriekletterbetrieb analog zur Montage.

Das demontierte Schutzfangnetz einschließlich aller zugehörigen Systemkomponenten ist vom Auftragnehmer zu übernehmen, von der Baustelle abzutransportieren und entsprechend den geltenden gesetzlichen und behördlichen Vorschriften fachgerecht zu verwerten bzw. zu entsorgen.

Sämtliche Aufwendungen für Übernahme, Verladung, Transport, Verwertung bzw. Entsorgung sowie alle Nebenleistungen sind in den Einheitspreis einzukalkulieren.
Menge: 580,000 m²

**4.5.430 Liefern, Schutznetz 2. Ebene**
Das Schutzfangnetz ist für den temporären Einsatz als Auffangeinrichtung bei Dachdeckerarbeiten vorgesehen. Einbauort: Dachraum über der Kuppel, Einbauhöhe ca. +13,50 m über OK Fußboden Dachraum unterhalb Mittelpfette 1.

Die Montage des Schutzfangnetzes ist nicht Bestandteil dieser Position. Die Montage erfolgt bauseits durch einen zertifizierten Industriekletterbetrieb, der im Gewerk „Dekontamination“ beauftragt wird.

Der Auftragnehmer hat das Schutzfangnetz einschließlich aller für die Montage erforderlichen Systemkomponenten (z. B. Verbindungsmittel, Anschlag- und Befestigungselemente gemäß Herstellervorgaben) zu liefern. Die Montage erfolgt nach Einweisung sowie unter fachlicher Begleitung und Anwesenheit des Auftragnehmers bzw. eines vom Hersteller autorisierten Fachkundigen, soweit dies nach Herstellerangaben für die ordnungsgemäße Installation erforderlich ist.

Alle erforderlichen Unterlagen, einschließlich Herstellerangaben, Montageanleitung sowie Nachweise zur Konformität mit DIN EN 1263-1, sind mit der Lieferung zu übergeben.
Menge: 580,000 m²

**4.5.440 Vorhaltung Schutznetz 2. Ebene**
Vorhaltung des Schutznetz der Vorposition.
Menge: 20880,000 m²Wo

**4.5.450 Abfahren Schutznetz 2. Ebene**
Schutzfangnetz nach Abschluss der Dachdeckerarbeiten übernehmen, von der Baustelle abtransportieren und fachgerecht verwerten bzw. entsorgen.

Die Demontage des Schutzfangnetzes ist nicht Bestandteil dieser Position. Diese erfolgt bauseits durch den im Gewerk „Dekontamination“ beauftragten, zertifizierten Industriekletterbetrieb analog zur Montage.

Das demontierte Schutzfangnetz einschließlich aller zugehörigen Systemkomponenten ist vom Auftragnehmer zu übernehmen, von der Baustelle abzutransportieren und entsprechend den geltenden gesetzlichen und behördlichen Vorschriften fachgerecht zu verwerten bzw. zu entsorgen.

Sämtliche Aufwendungen für Übernahme, Verladung, Transport, Verwertung bzw. Entsorgung sowie alle Nebenleistungen sind in den Einheitspreis einzukalkulieren.
Menge: 580,000 m²

**4.5.460 Kontrolle Schutznetz**
Regelmäßge Kontrolle (mind. 1 einmal wöchentlich) der in den Vorpositionen beschriebenen Schutznetze an den Verankerungen an den Dachbalken und auf Beschädigungen der Maschen.
Menge: 10,000 St

### Titel 5 Rüstung Kirchturm

#### Untertitel 5.1 Gerüst-/Stahlbauarbeiten Höhenkote ca. 35m

**5.1.10 Montage Stahlkonstruktion Doppel-T Träger HEB120 Stahlträger liefern**
Stahlträger HEB 120, Länge 1,20 m, zur Zentrierung der Lasten in Brüstungen, zur Ablastung der Raumgerüste Erschließung
herstellen.
Gesamtmenge: ca. 400 kg
Für die Herstellung und Lieferung.
Menge: 0,400 t

**5.1.20 Gebrauchsüberlassung - Stahlkonstruktion Doppel-T Träger HEB120 Stahlträger**
Gebrauchsüberlassung der Stahlträger der Vorposition,
je angefangene Woche ab Freigabe.
Menge: 23,600 tWo

**5.1.30 Demontage Stahlkonstruktion Doppel-T Träger HEB120 Stahlträger montieren/demontieren**
Stahlträger HEB 120 demontieren und
abtransportieren.
Menge: 0,400 t

**5.1.40 Stahlkonstruktion Doppel-T Träger HEB 360**
Hauptträger Länge ca. 11,30 m, Teilung gemäß zu erstellendem Montagekonzept mit biegfesten Normstößen und seitlichen Anschlussplatten ebenfalls für die biegesteifen Stoß mit entsprechenden Schottblechen und Stirnplatten, Stirnplattenstärke 30 mm gemäß selbst zu erstellender Statik herstellen, Gesamt 7300 Kilo für die Herstellung und Lieferung pauschal.
Menge: 7,300 t

**5.1.50 Montage/Demontage Hauptträger**
Montage / Demontage der 2 Hauptträger im Glockenstuhl inklusive der notwendigen Krankosten und sonstiger Hilfskonstruktionen innerhalb des Glockenstuhls, die Stahlkonstruktion selbst darf nicht auf der Glockenstuhlebende abgelastet und zwischengelagert werden. Hier sind entsprechende Gerüstkonstruktionen vorgesehen. Die Hilfskonstruktionen sind in den nachfolgenden Positionen beschrieben.
Menge: 2,000 St

**5.1.60 Gebrauchsüberlassung Hauptträger**
Gebrauchsüberlassung der Hauptträger der Vorposition,
je angefangene Woche ab Freigabe.
Menge: 118,000 StWo

**5.1.70 Demontage Schalluken**
Demontage der Schalluken im Kirchturm vor Einbau der Stahlträger
Menge: 12,000 St

**5.1.80 Geschützte Zwischenlagerung Schalluken**
Ausgebaute Schalluken sind nach dem Ausbau zu einem wettergeschützten Lagerort innerhalb des Kirchengebäudes zu transportieren und dort gegen Beschädigung und Witterungseinflüsse geschützt fachgerecht zwischenzulagern.
Menge: 696,000 StWo

**5.1.90 Wiedermontage Schalluken**
Schalluken nach Demontage der Stahlkonstruktion wieder montieren inkl. Herstellung einer neuen Befestigung im Mauerwerk
Menge: 12,000 St

**5.1.100 Montage Überbrückung L=5m Zugang Südseite**
Gerüstträger in Gitterkonstruktion für die Überbrückung von Durchfahrten und Eingangsbereichen und dergleichen in die Gerüstkonstruktion einbauen:

Öffnungsbreite: bis 5,00m
Belagbreite: 1,00m
Lastklasse: 4

Für die Montage, Antransport, Gebrauchsüberlassung wird gesondert vergütet.
Menge: 5,000 lfdm

**5.1.110 Gebrauchsüberlassung Überbrückung L=5m Zugang Südseite**
Gebrauchsüberlassung der Überbrückung der Vorposition, je angefangene Woche ab Freigabe.
Menge: 295,000 mWo

**5.1.120 Demontage Überbrückung Überbrückung L=5m Zugang Südseite**
Für die Demontage und den Abtransport.
Menge: 5,000 lfdm

**5.1.130 Montage Gitterträger Auskragung Turmverjüngung**
zur Überleitung der Lasten in den Brüstungsbereich.
Für die Montage, Antransport, Gebrauchsüberlassung wird gesondert vergütet.
Menge: 24,000 lfdm

**5.1.140 Gebrauchsüberlassung Gitterträger Auskragung Turmverjüngung**
Gebrauchsüberlassung der Gitterträger der Vorposition, je angefangene Woche ab Freigabe.
Menge: 1416,000 mWo

**5.1.150 Demontage Gitterträger Auskragung Turmverjüngung**
Für die Demontage und den Abtransport.
Menge: 24,000 lfdm

**5.1.160 Montage Auflager**
unterhalb der vorbenannten Gitterträgerbrücken, HEB Träger doppelt (HEB 120) Einzellängen bis 1,20 m.
Für die Montage, Antransport, Gebrauchsüberlassung wird gesondert vergütet.
Menge: 30,000 lfdm

**5.1.170 Gebrauchsüberlassung Auflager**
Gebrauchsüberlassung des Auflagers der Vorposition, je angefangene Woche ab Freigabe.
Menge: 1770,000 mWo

**5.1.180 Demontage Auflager**
Für die Demontage und den Abtransport.
Menge: 30,000 lfdm

**5.1.190 Liefern Auflagerträger Doppel-T-Träger HEB 240**
für die Ablastung des weiteren Gerüstbaus
Länge der Träger ca. 8,00 m.
Gesamtmenge: ca. 2.700 kg
Für die Herstellung und Lieferung.
Menge: 2,700 t

**5.1.200 Montage Auflagerträger Doppel-T-Träger HEB 240**
Für die Montage,  Anfahrt und Abbau.
Menge: 2,700 t

**5.1.210 Gebrauchsüberlassung Auflagerträger Doppel-T-Träger HEB 240**
Gebrauchsüberlassung des Auflagers der Vorposition, je angefangene Woche ab Freigabe.
Menge: 159,300 tWo

**5.1.220 Demontage Auflagerträger Doppel-T-Träger HEB 240**
Für die Demontage und Abtransport.
Menge: 2,700 t

**5.1.230 Liefern Stahlträger HEB 120**
Stahlträger HE 120 B, Länge ca. 3,50 m, zur Ablastung der vorbenannten Auflagerträger
Gesamtmenge: ca. 190 kg
Für die Herstellung und Lieferung.
Menge: 0,190 t

**5.1.240 Montage Stahlträger HEB 120**
Für die Montage.
Menge: 0,190 t

**5.1.250 Demontage Stahlträger HEB 120**
Für die Demontage und Abtransport.
Menge: 0,190 t

#### Untertitel 5.2 Gerüste +0,00m bis 35,00 m

**5.2.10 Montage Fassadengerüst W09/LK4**
Erstellen und Abbauen Arbeits-und Schutzgerüst DIN EN 12811-1 und DIN 4420-1
Standgerüst; längenorientiert, Fassadengerüst DIN EN 12810-4
Befestigung in der Tragkonstruktion der Fassade am Mauerwerk, an senkrechten Bauwerksflächen
Standfläche waagerecht, direkt belastbar

Für die Montage, Antransport, Gebrauchsüberlassung wird gesondert vergütet.
Menge: 300,000 m²

**5.2.20 Gebrauchsüberlassung Fassadengerüst**
Gebrauchsüberlassung des Fassadengerüsts der Vorposition, je angefangene Woche ab Freigabe.
Menge: 18900,000 m²Wo

**5.2.30 Demontage Fassadengerüst W09/LK4**
Für die Demontage und den Abtransport.
Menge: 300,000 m²

**5.2.40 Montage Hängegerüst W09**
Ostseite des Kirchturmes oberhalb des Kirchenschiffdaches

Für die Montage, Antransport, Gebrauchsüberlassung wird gesondert vergütet.
Menge: 160,000 m²

**5.2.50 Gebrauchsüberlassung Arbeitsgerüst**
Gebrauchsüberlassung des Arbeitsgerüstes der Vorposition, je angefangene Woche ab Freigabe.
Menge: 1080,000 m²Wo

**5.2.60 Demontage Arbeitsgerüst W09/LK4**
Für die Demontage und den Abtransport.
Menge: 160,000 m²

**5.2.70 Montage Umbauung Eckstrebenpfeiler**
3-seitig, Eckstrebenpfeiler kragen bis zu 1,50 m aus, W09/LK4
Für die Montage, Antransport, Gebrauchsüberlassung wird gesondert vergütet.
Menge: 60,000 stgm

**5.2.80 Gebrauchsüberlassung Umbauung Eckstrebenpfeiler**
Gebrauchsüberlassung der Umbauung der Vorposition, je angefangene Woche ab Freigabe.
Menge: 3780,000 mWo

**5.2.90 Demontage Umbauung Eckstrebenpfeiler**
Für die Demontage und den Abtransport.
Menge: 60,000 stgm

#### Untertitel 5.3 Gerüste +35,00m bis 70,00 m

**5.3.10 Montage Umbauung Fialtürme**
Umbauung der Fialtürme von +30,00 m bis 41,00 m,
angepasst an die spitze Form der Fialtürme, mit
entsprechenden Belagsausbildungen, auch rückseitig der
Fialtürme, sodass diese von allen Seiten bearbeitet
werden können.
Für die Montage, Antransport, Gebrauchsüberlassung wird gesondert vergütet.
Menge: 60,000 stgm

**5.3.20 Gebrauchsüberlassung Umbauung Fialtürme**
Gebrauchsüberlassung der Umbauung der Vorposition, je angefangene Woche ab Freigabe.
Menge: 3420,000 StWo

**5.3.30 Demontage Umbauung Fialtürme**
Für die Demontage und den Abtransport.
Menge: 60,000 stgm

**5.3.40 Montage Gerüst +50,00 m bis +70,00 m**
Gerüst von +50,00 m bis +70,00 m, abgetreppt, der Form
des Turmhelmes folgend und in den Belagsebenen so
angepasst, dass hier an keiner Stelle die zusätzlichen
Abstände zum Turmhelm selbst überschritten werden.
Ausführung gemäß zu erstellender Statik,
Die Ausführung
des Gerüstes erfolgt inkl. aller notwendigen Konsolen
und Belagsverbreiterungen.
Für die Montage, Antransport, Gebrauchsüberlassung wird gesondert vergütet.
Menge: 1,000 St

**5.3.50 Gebrauchsüberlassung Gerüst +50,00 m bis +70,00 m**
Gebrauchsüberlassung des Gerüstes der Vorposition, je angefangene Woche ab Freigabe.
Menge: 57,000 StWo

**5.3.60 Demontage Gerüst +50,00 m bis +70,00 m**
Für die Demontage und den Abtransport.
Menge: 1,000 St

**5.3.70 Demontage Befeuerungsanlage**
Demontage der Befeuerungsanlage einschl. Befestigungsmaterialien auf der Kirchturmspitze im Rahmen der Gerüststellung, fachgerecht demontieren und entsorgen.
Das ausgebaute Material ist vom Turm abzutransportieren und in den entsprechenden Container auf der BE-Fläche zu bringen.
Die Entsorgung erfolgt gesondert über die Position 1.3.120 (Pos. Entsorgung Metallabfälle).
Beschädigungen am Turmkreuz, Turmhelm sowie angrenzenden Bauteilen sind zu vermeiden.

Vor Beginn der Demontage muss durch eine Elektrofachkraft die Spannungsfreiheit der Anlage festgestellt werden.
Die Abrechnung dafür erfolgt über Stundenlohnarbeiten eines Elektrikers.

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Menge: 1,000 St

**5.3.80 Montage Anpassung Belagsebenen**
Anpassung der Belagsebenen an die Giebelspitzen,
Herstellung von acht dreiecksförmigen Belägen rechts
und links der Giebelspitzen.
Für die Montage, Antransport, Gebrauchsüberlassung wird gesondert vergütet.
Menge: 1,000 St

**5.3.90 Gebrauchsüberlassung Anpassung**
Gebrauchsüberlassung der Anpassung der Vorposition, je angefangene Woche ab Freigabe.
Menge: 57,000 StWo

**5.3.100 Demontage Anpassung Belagsebenen**
Für die Demontage und den Abtransport.
Menge: 1,000 St

**5.3.110 Rückbau Leitergang zur Turmspitze**
Demontage der Metallbügel des Leitergangs zur
Kirchturmspitze durch Abtrennen der Rundeisen.
Menge: 45,000 Stk

### Titel 6 Rüstung Gemeindehaus

#### Untertitel 6.1 Gemeindehaus

**6.1.10 Montage Unterpallung**
Für die Montage, Antransport, Gebrauchsüberlassung wird gesondert vergütet.
Menge: 44,000 lfdm

**6.1.20 Gebrauchsüberlassung Unterpallung**
Gebrauchsüberlassung der Unterpallung der Vorposition, je angefangene Woche ab Freigabe.
Menge: 2772,000 mWo

**6.1.30 Demontage Unterpallung**
Für die Demontage und den Abtransport.
Menge: 44,000 lfdm

**6.1.40 Montage Passantenschutztunnel**
2,00m x 2,00m herstellen mit Spaltabdeckung und Rieselschutzfolie gedeckt;

Für die Montage, Antransport, Gebrauchsüberlassung wird gesondert vergütet.
Menge: 22,000 lfdm

**6.1.50 Gebrauchsüberlassung Passantenschutztunnel**
Gebrauchsüberlassung des Passantenschutztunnels der Vorposition, je angefangene Woche ab Freigabe.
Menge: 1386,000 mWo

**6.1.60 Demontage Passantenschutztunnel**
Für die Demontage und den Abtransport.
Menge: 22,000 lfdm

**6.1.70 Montage Fassadengerüst W09/LK4**
Erstellen und Abbauen Arbeits-und Schutzgerüst DIN EN 12811-1 und DIN 4420-1
Standgerüst; längenorientiert, Fassadengerüst DIN EN 12810-4
Befestigung in der Tragkonstruktion der Fassade am Mauerwerk,
an senkrechten Bauwerksflächen
Standfläche waagerecht, direkt belastbar,
umlaufend um das gesamte Gemeindehaus
einschl. Brandwandabschnitt auf dem Nachbargrundstück,
Genehmigungseinholung zur Aufstellung dort erfolgt bauseits.

Für die Montage, Antransport, Gebrauchsüberlassung wird gesondert vergütet.
Menge: 650,000 m²

**6.1.80 Gebrauchsüberlassung Fassadengerüst**
Gebrauchsüberlassung des Fassadengerüsts der Vorposition, je angefangene Woche ab Freigabe.
Menge: 40950,000 m²Wo

**6.1.90 Demontage Fassadengerüst W09/LK4**
Für die Demontage und den Abtransport.
Menge: 650,000 m²

**6.1.100 Zulage Handtransport**
Zulage für erschwerten Handtransport in der Gartenseite
Menge: 300,000 m²

**6.1.110 Montage Zulage/Arbeitsgerüst**
Für die Montage, Antransport, Gebrauchsüberlassung wird gesondert vergütet.
Menge: 650,000 m²

**6.1.120 Gebrauchsüberlassung Arbeitsgerüst**
Gebrauchsüberlassung des Arbeitsgerüsts der Vorposition, je angefangene Woche ab Freigabe.
Menge: 40950,000 m²Wo

**6.1.130 Demontage Zulage/ Arbeitsgerüst**
Für die Demontage und den Abtransport.
Menge: 650,000 m²

**6.1.140 Montage Konsolen 30 cm**
Einsetzen von einseitiger Konsolkonstruktion im System, zur Verbreiterung und zur Absturzsicherung

Einsatzbereich: Gerüstinnenseite zum Gebäude als Absturzsicherung

Für die Montage, Antransport, Gebrauchsüberlassung wird gesondert vergütet.
Menge: 64,000 lfdm

**6.1.150 Gebrauchsüberlassung Konsolen 30**
Gebrauchsüberlassung der Konsolen der Vorposition, je angefangene Woche ab Freigabe.
Menge: 4032,000 mWo

**6.1.160 Demontage Konsolen 30 cm**
Für die Demontage und den Abtransport.
Menge: 64,000 lfdm

**6.1.170 Montage Konsolen 70 cm**
Einsetzen von einseitiger Konsolkonstruktion im System, zur Verbreiterung und zur Absturzsicherung

Einsatzbereich: Gerüstinnenseite zum Gebäude als Absturzsicherung

Für die Montage, Antransport, Gebrauchsüberlassung wird gesondert vergütet.
Menge: 44,000 lfdm

**6.1.180 Gebrauchsüberlassung Konsolen 70 cm**
Gebrauchsüberlassung der Konsolen der Vorposition, je angefangene Woche ab Freigabe.
Menge: 2772,000 mWo

**6.1.190 Demontage Konsolen 70 cm**
Für die Demontage und den Abtransport.
Menge: 44,000 lfdm

**6.1.200 Montage Dachdeckerfangschutz senkrecht**
Dachdeckerfangschutzgerüst im System des Fassadengerüstes als obere äußere Erweiterung des vorhandenen Fassadengerüstes durch zusätzliche senkrecht aufgehende Fangvorrichtung inklusive dem Schutznetz nach den Vorschriften der Berufsgenossenschaft bzw. nach DGUV aufbauen, vorhalten, instandhalten der Konstruktion und abschließend abbauen.

Bauart: DG ( Dachfanggerüst)
Fanglage: Klasse 1 Absturzöhe bis 2,00m

Für die Montage, Antransport, Gebrauchsüberlassung wird gesondert vergütet.
Menge: 44,000 lfdm

**6.1.210 Gebrauchsüberlassung Dachdeckerfangschutz**
Gebrauchsüberlassung des Dachdeckerfangschutzes der Vorposition, je angefangene Woche ab Freigabe.
Menge: 2772,000 mWo

**6.1.220 Demontage Dachdeckerfangschutz senkrecht**
Für die Demontage und den Abtransport.
Menge: 44,000 lfdm

**6.1.230 Montage Schutzlage in Trauflage**
Für die Montage, Antransport, Gebrauchsüberlassung wird gesondert vergütet.
Menge: 44,000 lfdm

**6.1.240 Gebrauchsüberlassung Schutzlage**
Gebrauchsüberlassung der Schutzlage der Vorposition, je angefangene Woche ab Freigabe. .
Menge: 2772,000 mWo

**6.1.250 Demontage Schutzlage in Trauflage**
Für die Demontage und den Abtransport.
Menge: 44,000 lfdm

**6.1.260 Montage Überbrückung Über Eingängen etc. L=3,00m**
Gerüstträger in Gitterkonstruktion für die Überbrückung von Durchfahrten und Eingangsbereichen und dergleichen in die Gerüstkonstruktion einbauen:

Öffnungsbreite: bis 3,00m
Belagbreite: 1,00m
Lastklasse: 4

Für die Montage, Antransport, Gebrauchsüberlassung wird gesondert vergütet.
Menge: 12,000 lfdm

**6.1.270 Gebrauchsüberlassung Überbrückung**
Gebrauchsüberlassung der Überbrückung der Vorposition, je angefangene Woche ab Freigabe.
Menge: 756,000 mWo

**6.1.280 Demontage Überbrückung Über Eingängen etc. L=3,00m**
Für die Demontage und den Abtransport.
Menge: 12,000 lfdm

**6.1.290 Montage Schutzeinhausung des Hauptzuganges**
Schutzeinhausung des Hauptzuganges des Gemeindehauses aus Kupfereindeckungen und Giebelverzierung, hergestellt aus Gummischrottmatten und darauf verbauten Seekiefereinhausungen

Für die Montage, Antransport, Gebrauchsüberlassung wird gesondert vergütet.
Menge: 5,600 m²

**6.1.300 Gebrauchsüberlassung Schutzeinhausung des Hauptzuganges**
Gebrauchsüberlassung der Schutzeinhausung der Vorposition, je angefangene Woche ab Freigabe.
Menge: 352,800 m²Wo

**6.1.310 Demontage Schutzeinhausung des Hauptzuganges**
Für die Demontage und den Abtransport.
Menge: 5,600 m²

**6.1.320 Montage Staubnetz**
Für die Montage, Antransport, Gebrauchsüberlassung wird gesondert vergütet.
Menge: 590,000 m²

**6.1.330 Gebrauchsüberlassung Staubnetz**
Gebrauchsüberlassung der Staubnetze der Vorposition, je angefangene Woche ab Freigabe.
Menge: 37,170 m²Wo

**6.1.340 Demontage Staubnetz**
Für die Demontage und den Abtransport.
Menge: 590,000 m²

**6.1.350 Montage Stützgerüst für Überkopfeinhausung in der Trauflage**
zusätzliche konstruktive Maßnahmen zur Ausbildung des Stangerüstes als Unterkonstruktion und Auflager für Überkopfeinhausung aufbauen und vorhalten, Ausführung nach statischer Berechnung.
DIN 4420 Teil 1 und DIN EN 12811-1.

Für die Montage, Antransport, Gebrauchsüberlassung wird gesondert vergütet.
Menge: 44,000 lfdm

**6.1.360 Gebrauchsüberlassung Stützgerüst**
Gebrauchsüberlassung des Stützgerüstes der Vorposition, je angefangene Woche ab Freigabe.
Menge: 2772,000 mWo

**6.1.370 Demontage Stützgerüst für Überkopfeinhausung in der Trauflage**
Für die Demontage und den Abtransport.
Menge: 44,000 lfdm

**6.1.380 Montage Überkopfeinhausung als Modulkassettendach**
auf vorbenanntem Stützgerüsten konstruktiv verschraubt, ausgebildet als Pultdach. Grundfläche: 25,00 m x 4,00 m montieren, vorhalten und wieder abnehmen, Ausführung nach DIN 4420 und DIN EN 12811-1.
Wartungsarbeiten, Öffnen und Schließen sowie Schneeberäumung sind nicht im Preis enthalten.

Für die Montage, Antransport, Gebrauchsüberlassung wird gesondert vergütet.
Menge: 176,000 m²

**6.1.390 Gebrauchsüberlassung Überkopfeinhausung**
Gebrauchsüberlassung der Überkopfeinhausung der Vorposition, je angefangene Woche ab Freigabe.
Menge: 11088,000 m²Wo

**6.1.400 Demontage Überkopfeinhausung als Modulkassettendach**
Für die Demontage und den Abtransport.
Menge: 176,000 m²

#### Untertitel 6.2 Treppenhaus innen

**6.2.10 Montage Raumgerüst**
Für die Montage, Antransport, Gebrauchsüberlassung wird gesondert vergütet.
Menge: 400,000 m³

**6.2.20 Gebrauchsüberlassung Raumgerüst**
Gebrauchsüberlassung des Raumgerüstes der Vorposition, je angefangene Woche ab Freigabe.
Menge: 24000,000 m³Wo

**6.2.30 Demontage Raumgerüst**
Für die Demontage und den Abtransport.
Menge: 400,000 m³

**6.2.40 Montage Innengeländer Rückenschutz**
Rückenschutz
montieren, vorhalten und abbauen
nach DIN 4420 Teil1/DIN EN 12811-1,
Für die Montage, Antransport, Gebrauchsüberlassung wird gesondert vergütet.
Menge: 56,000 lfdm

**6.2.50 Gebrauchsüberlassung Innengeländer**
Gebrauchsüberlassung der Innengeländer der Vorposition, je angefangene Woche ab Freigabe.
Menge: 3360,000 mWo

**6.2.60 Demontage Innengeländer Rückenschutz**
Für die Demontage und den Abtransport.
Menge: 56,000 lfdm

**6.2.70 Montage Konsolen 30 cm**
Einsetzen von einseitiger Konsolkonstruktion im System, zur Verbreiterung und zur Absturzsicherung

Einsatzbereich: Gerüstinnenseite zum Gebäude als Absturzsicherung

Für die Montage, Antransport, Gebrauchsüberlassung wird gesondert vergütet.
Menge: 20,000 lfdm

**6.2.80 Gebrauchsüberlassung Konsolen 30**
Gebrauchsüberlassung der Konsolen der Vorposition, je angefangene Woche ab Freigabe.
Menge: 1200,000 mWo

**6.2.90 Demontage Konsolen 30 cm**
Für die Demontage und den Abtransport.
Menge: 20,000 lfdm

**6.2.100 Montage Ausleger**
bis 2 m auskragen
Für die Montage, Antransport, Gebrauchsüberlassung wird gesondert vergütet.
Menge: 15,000 St

**6.2.110 Gebrauchsüberlassung Ausleger**
Gebrauchsüberlassung der Ausleger der Vorposition, je angefangene Woche ab Freigabe.
Menge: 900,000 StWo

**6.2.120 Demontage Ausleger**
Für die Demontage und den Abtransport.
Menge: 15,000 St

**6.2.130 Anpassung der Arbeitslagen**
Anpassung der Arbeitslagen; in 50 cm Abstufungen; an den Treppenverlauf zur allseitigen Bearbeitung der Treppe und des Handlaufes.
Menge: 65,000 m²

**6.2.140 Umsetzen der vorbenannten Arbeitslage**
Umsetzen der vorbenannten Arbeitslage nach Gewerkanforderung, bis zu 10 m²
Menge: 15,000 St

**6.2.150 Attika Absturzsicherung**
auf der Brandwand
Für die Montage, Antransport, Gebrauchsüberlassung wird gesondert vergütet.
Menge: 18,000 lfdm

**6.2.160 Gebrauchsüberlassung Absturzsicherung**
Gebrauchsüberlassung der Absturzsicherung der Vorposition, je angefangene Woche ab Freigabe.
Menge: 1080,000 mWo

**6.2.170 Demontage Attika Absturzsicherung**
Für die Demontage und den Abtransport.
Menge: 18,000 lfdm

#### Untertitel 6.3 Kleiner Turm

**6.3.10 Montage Zulage Fassadengerüst W09/LK4**
allseitige Anpassungen an den Turm bis zur Traufe, mit kleinteiligen Überlagen, gestückelten Innengeländern.

Für die Montage, Antransport, Gebrauchsüberlassung wird gesondert vergütet.
Menge: 175,000 m²

**6.3.20 Gebrauchsüberlassung Fassadengerüst W09/LK4**
Gebrauchsüberlassung des Fassadengerüstes der Vorposition, je angefangene Woche ab Freigabe.
Menge: 9975,000 m²Wo

**6.3.30 Demontage Zulage Fassadengerüst W09/LK4**
Für die Demontage und den Abtransport.
Menge: 175,000 m²

**6.3.40 Montage Brückenkonstruktion**
über dem Dach des Gemeindehauses integriert in das Fassadengerüst, Länge ca. 4,50 m.
Für die Montage, Antransport, Gebrauchsüberlassung wird gesondert vergütet.
Menge: 1,000 St

**6.3.50 Gebrauchsüberlassung Brückenkonstruktion**
Gebrauchsüberlassung der Brückenkonstruktion der Vorposition, je angefangene Woche ab Freigabe.
Menge: 57,000 StWo

**6.3.60 Demontage Brückenkonstruktion**
Für die Demontage und den Abtransport.
Menge: 1,000 St

**6.3.70 Montage Gerüst +24,00 m bis 43,50 m**
LK4, SW09, abgelastet auf der Brückenkonstruktion, Gerüst angepasst an die Kontur des Turmes und der Brückenkonstruktion.
Für die Montage, Antransport, Gebrauchsüberlassung wird gesondert vergütet.
Menge: 19,500 stgm

**6.3.80 Gebrauchsüberlassung Gerüst +24,00 m bis 43,50 m**
Gebrauchsüberlassung des Gerüstes der Vorposition, je angefangene Woche ab Freigabe.
Menge: 1111,500 mWo

**6.3.90 Demontage Gerüst +24,00 m bis 43,50 m**
Für die Demontage und den Abtransport.
Menge: 19,500 stgm

**6.3.100 Montage Brückenkonstruktion**
Gitterträgerbrücke, Länge insgesamt 75 m, zur Ablastung des vorbeschriebenen Gerüstes auf den vorbenannten Brückenkonstruktionen.
Für die Montage, Antransport, Gebrauchsüberlassung wird gesondert vergütet.
Menge: 75,000 m

**6.3.110 Gebrauchsüberlassung Brückenkonstruktion**
Gebrauchsüberlassung der Brückenkonstruktion der Vorposition, je angefangene Woche ab Freigabe.
Menge: 4275,000 mWo

**6.3.120 Demontage Brückenkonstruktion**
Für die Demontage und den Abtransport.
Menge: 75,000 m

**6.3.130 Montage Ergänzung Konsolen 30 cm**
Ergänzung des Gerüstes, Konsoltiefe 0,30 m, inkl. Eckanpassungen, Gesamt ca. 650 lfdm.

Für die Montage, Antransport, Gebrauchsüberlassung wird gesondert vergütet.
Menge: 1,000 St

**6.3.140 Gebrauchsüberlassung Konsolen 30 cm**
Gebrauchsüberlassung der Konsolen der Vorposition, je angefangene Woche ab Freigabe.
Menge: 57,000 StWo

**6.3.150 Demontage Konsolen 30 cm**
Für die Demontage und den Abtransport.
Menge: 1,000 St

### Titel 7 Stundenlohnarbeiten

**7.10 Vorarbeiter-/in sämtliche Kosten/Zuschläge**
Stundenlohnarbeiten durch Vorarbeiter/-in
der Verrechnungssatz für die jeweilige Arbeitskraft umfasst sämtliche Aufwendungen wie Lohn- und
Gehaltskosten, Lohn- und Gehaltsnebenkosten, Zuschläge, lohngebundene und lohnabhängige Kosten, sonstige Sozialkosten, Gemeinkosten, Wagnis und Gewinn.
Menge: 1,000 h

**7.20 Facharbeiter/-in sämtliche Kosten/Zuschläge**
Stundenlohnarbeiten durch Facharbeiter/-in
der Verrechnungssatz für die jeweilige Arbeitskraft umfasst sämtliche Aufwendungen wie Lohn- und
Gehaltskosten, Lohn- und Gehaltsnebenkosten, Zuschläge, lohngebundene und lohnabhängige Kosten, sonstige Sozialkosten, Gemeinkosten, Wagnis und Gewinn.
Menge: 1,000 h

**7.30 Helfer/-in sämtliche Kosten/Zuschläge**
Stundenlohnarbeiten durch Helfer/-in
der Verrechnungssatz für die jeweilige Arbeitskraft umfasst sämtliche Aufwendungen wie Lohn- und
Gehaltskosten, Lohn- und Gehaltsnebenkosten, Zuschläge, lohngebundene und lohnabhängige Kosten, sonstige Sozialkosten, Gemeinkosten, Wagnis und Gewinn.
Menge: 1,000 h

**7.40 Elektriker**
Stundenlohnarbeiten Elektroinstallation; Leistung nach Weisung des AG/Bauleiters; Fachkraft gem. VDE 0100; inkl. Kleinmaterial, Werkzeug u. Gerät; Aufmaß nach Stundennachweis, vom AG gegengezeichnet.

Der Verrechnungssatz für die jeweilige Arbeitskraft umfasst sämtliche Aufwendungen wie Lohn- und
Gehaltskosten, Lohn- und Gehaltsnebenkosten, Zuschläge, lohngebundene und lohnabhängige Kosten, sonstige Sozialkosten, Gemeinkosten, Wagnis und Gewinn.
Menge: 5,000 h

Nachhaltigkeit:
  Betrachtungszeitraum: 50
  Berechnungsfläche: NGF

USt %: 19,00
